# Pieza especial para ducto de ventilación de sección oblonga

- Propiedad del archivo: CYPE Ingenieros S.A.
- Formato: FIEBDC-3/2016
- Programa: Generador de precios de la construcción. CYPE Ingenieros, S.A.
- Fecha: 24/05/2024
- Ámbito geográfico: México
- Divisa: MXN
- Costes indirectos: 3 %
- Gastos generales: 13 %
- Beneficio industrial: 6 %
- IVA: 16 %

## I Instalaciones

### IV Ventilación

#### IVG Ventilación mecánica para garajes

**IVG029** Ud Pieza especial para ducto de ventilación de sección oblonga.
Codo horizontal 30°, para ducto oblongo de acero galvanizado, de 360x80 mm, en la red de ductos de ventilación.
Incluye: Colocación y fijación de las piezas especiales prefabricadas a la red de ductos.
Criterio de cuantificación de proyecto: Número de unidades previstas, según documentación gráfica de Proyecto.
Criterio de cuantificación de obra: Se medirá el número de unidades realmente ejecutadas según especificaciones de Proyecto.

| Código | Ud | Descripción | Rendimiento | Precio | Importe |
|---|---|---|---|---|---|
| mt42coa118aaa | Ud | Codo horizontal 30°, para ducto oblongo de acero galvanizado, de 360x80 mm. (material) | 1 | 4820.05 | 4820.050 |
| mo013 | h | Oficial instalador de ductos de lámina metálica. (mano de obra) | 0.136 | 123.28 | 16.766 |
| mo084 | h | Ayudante instalador de ductos de lámina metálica. (mano de obra) | 0.136 | 73.05 | 9.935 |
| % | % | Herramienta menor | 2 % | 4846.751 | 96.935 |
|  |  | Costes directos |  |  | 4943.686 |
