# Rejilla para exteriores

- Propiedad del archivo: CYPE Ingenieros S.A.
- Formato: FIEBDC-3/2016
- Programa: Generador de precios de la construcción. CYPE Ingenieros, S.A.
- Fecha: 02/11/2025
- Ámbito geográfico: México
- Divisa: MXN
- Costes indirectos: 3 %
- Gastos generales: 13 %
- Beneficio industrial: 6 %
- IVA: 16 %

## I Instalaciones

### IV Ventilación

#### IVM Ventilación mecánica

**IVM024** Ud Rejilla para exteriores.
Rejilla cuadrada de plástico, con lamas horizontales móviles, color blanco RAL 9010, para ducto de extracción, de 120 mm de diámetro. Incluso elementos de fijación.
Incluye: Replanteo. Colocación y fijación.
Criterio de cuantificación de proyecto: Número de unidades previstas, según documentación gráfica de Proyecto.
Criterio de cuantificación de obra: Se medirá el número de unidades realmente ejecutadas según especificaciones de Proyecto.

| Código | Ud | Descripción | Rendimiento | Precio | Importe |
|---|---|---|---|---|---|
| mt42sva180b | Ud | Rejilla cuadrada de plástico, con lamas horizontales móviles, color blanco RAL 9010, para ducto de extracción, de 120 mm de diámetro, con elementos de fijación. (material) | 1 | 272.33 | 272.330 |
| mo011 | h | Oficial montador. (mano de obra) | 0.341 | 130.84 | 44.616 |
| mo080 | h | Ayudante montador. (mano de obra) | 0.341 | 77.51 | 26.431 |
| % | % | Herramienta menor | 2 % | 343.377 | 6.868 |
|  |  | Costes directos |  |  | 350.245 |

## Recursos

**mt42sva180b** Ud Rejilla cuadrada de plástico
Datos técnicos: Coste energético 17.679 MJ; Emisión de CO2 0.922 kg
Residuos:
- embalaje: re150101 Envases de papel y cartón. (componente de residuo); rendimiento 0.072 kg; Código LER 15 01 01; Masa del elemento 1 kg; Volumen 0.001333 m3
