# Terminal de ventilación, para techumbre

- Propiedad del archivo: CYPE Ingenieros S.A.
- Formato: FIEBDC-3/2016
- Programa: Generador de precios de la construcción. CYPE Ingenieros, S.A.
- Fecha: 07/10/2024
- Ámbito geográfico: México
- Divisa: MXN
- Costes indirectos: 3 %
- Gastos generales: 13 %
- Beneficio industrial: 6 %
- IVA: 16 %

## I Instalaciones

### IV Ventilación

#### IVM Ventilación mecánica

**IVM029** Ud Terminal de ventilación, para techumbre.
Terminal de ventilación, para techumbre, de 1159 mm de longitud, color negro, para ducto de salida de 125 mm de diámetro.
Incluye: Replanteo. Colocación.
Criterio de cuantificación de proyecto: Número de unidades previstas, según documentación gráfica de Proyecto.
Criterio de cuantificación de obra: Se medirá el número de unidades realmente ejecutadas según especificaciones de Proyecto.

| Código | Ud | Descripción | Rendimiento | Precio | Importe |
|---|---|---|---|---|---|
| mt42wol052a | Ud | Terminal de ventilación, para techumbre, de 1159 mm de longitud, color negro, para ducto de salida de 125 mm de diámetro. (material) | 1 | 3436.82 | 3436.820 |
| mo005 | h | Oficial instalador de climatización. (mano de obra) | 0.205 | 125.33 | 25.693 |
| mo104 | h | Ayudante instalador de climatización. (mano de obra) | 0.205 | 74.12 | 15.195 |
| % | % | Herramienta menor | 2 % | 3477.708 | 69.554 |
|  |  | Costes directos |  |  | 3547.262 |
