# Accesorio para tubo de acero negro

- Propiedad del archivo: CYPE Ingenieros S.A.
- Formato: FIEBDC-3/2016
- Programa: Generador de precios de la construcción. CYPE Ingenieros, S.A.
- Fecha: 24/05/2024
- Ámbito geográfico: México
- Divisa: MXN
- Costes indirectos: 3 %
- Gastos generales: 13 %
- Beneficio industrial: 6 %
- IVA: 16 %

## I Instalaciones

### IW Soportes, tubos y accesorios para fluidos

#### IWA De acero

**IWA105** Ud Accesorio para tubo de acero negro.
Conector de fundición maleable, clase A, con rosca, de 1/8" de diámetro, en ambos extremos, acabado color negro.
Incluye: Replanteo. Colocación.
Criterio de cuantificación de proyecto: Número de unidades previstas, según documentación gráfica de Proyecto.
Criterio de cuantificación de obra: Se medirá el número de unidades realmente ejecutadas según especificaciones de Proyecto.

| Código | Ud | Descripción | Rendimiento | Precio | Importe |
|---|---|---|---|---|---|
| mt08afm010aa | Ud | Conector de fundición maleable, clase A, con rosca, de 1/8" de diámetro, en ambos extremos, acabado color negro. (material) | 1 | 20.1 | 20.100 |
| mo008 | h | Oficial plomero. (mano de obra) | 0.212 | 123.28 | 26.135 |
| mo107 | h | Ayudante plomero. (mano de obra) | 0.212 | 72.91 | 15.457 |
| % | % | Herramienta menor | 2 % | 61.692 | 1.234 |
|  |  | Costes directos |  |  | 62.926 |

## Recursos

**mt08afm010aa** Ud Conector de fundición maleable, clase A, con rosca, de 1/8" de diámetro, en ambos extremos, acabado color negro
Datos técnicos: Coste energético 0.281 MJ; Emisión de CO2 0.076 kg
Residuos:
- embalaje: re150101 Envases de papel y cartón. (componente de residuo); rendimiento 0.072 kg; Código LER 15 01 01; Masa del elemento 1 kg; Volumen 0.001333 m3
