# Cancelería exterior de aluminio "CORTIZO"

- Propiedad del archivo: CYPE Ingenieros S.A.
- Formato: FIEBDC-3/2016
- Programa: Generador de precios de la construcción. CYPE Ingenieros, S.A.
- Fecha: 02/11/2025
- Ámbito geográfico: México
- Divisa: MXN
- Costes indirectos: 3 %
- Gastos generales: 13 %
- Beneficio industrial: 6 %
- IVA: 16 %

## L Puertas, ventanas, closets, cerrajería, vidrios y protecciones solares

### LC Cancelería

#### LCY Sistemas de aluminio

**LCY010** Ud Cancelería exterior de aluminio "CORTIZO".
Ventana de aluminio, serie Cor-80 Industrial "CORTIZO", con rotura de puente térmico, dos hojas practicables, con apertura hacia el interior, dimensiones 1200x600 mm, acabado lacado color blanco, con el sello QUALICOAT, que garantiza el espesor y la calidad del proceso de lacado, compuesta de hoja de 88 mm y marco de 80 mm, junquillos, galce, juntas de estanqueidad de EPDM, manilla estándar y herrajes; transmitancia térmica del marco: Uh,m = desde 1,3 W/(m²K); espesor máximo del acristalamiento: 65 mm, con clasificación a la permeabilidad al aire 3 m³/h·m² a 100 Pa, clasificación a la estanqueidad al agua 100 min a 1950 Pa, y clasificación a la resistencia a la carga del viento 2000 Pa, sin premarco y sin persiana. Incluso patillas de anclaje para la fijación de la carpintería, sellador adhesivo y silicona neutra para sellado perimetral de las juntas exterior e interior, entre la carpintería y la obra. TSAC.
Criterio de valoración económica: El precio no incluye el recibido en obra de la carpintería.
Incluye: Ajuste final de las hojas. Sellado perimetral de la junta entre las puertas exteriores y ventanas y el paramento.
Criterio de cuantificación de proyecto: Número de unidades previstas, según documentación gráfica de Proyecto.
Criterio de cuantificación de obra: Se medirá el número de unidades realmente ejecutadas según especificaciones de Proyecto.

| Código | Ud | Descripción | Rendimiento | Precio | Importe |
|---|---|---|---|---|---|
| mt25pfz280acaa | Ud | Ventana de aluminio, serie Cor-80 Industrial "CORTIZO", con rotura de puente térmico, dos hojas practicables, con apertura hacia el interior, dimensiones 1200x600 mm, acabado lacado color blanco, con el sello QUALICOAT, que garantiza el espesor y la calidad del proceso de lacado, compuesta de hoja de 88 mm y marco de 80 mm, junquillos, galce, juntas de estanqueidad de EPDM, manilla estándar y herrajes; transmitancia térmica del marco: Uh,m = desde 1,3 W/(m²K); espesor máximo del acristalamiento: 65 mm, Permeabilidad al aire en relación con la superficie total de 3 m³/h·m² a 100 Pa. Estanqueidad al agua de 100 min a 1950 Pa. Resistencia a la carga del viento de 2000 Pa, tolerando una flecha frontal de hasta 1/300 en el elemento más deformado del bastidor. TSAC. (material) | 1 | 9682.16 | 9682.160 |
| mt22www010a | Ud | Cartucho de 290 ml de sellador adhesivo monocomponente, neutro, superelástico, a base de polímero MS, color blanco, con resistencia a la intemperie y a los rayos UV y elongación hasta rotura 750%. (material) | 0.612 | 88.94 | 54.431 |
| mt22www050a | Ud | Cartucho de 300 ml de silicona neutra oxímica, de elasticidad permanente y curado rápido, color blanco, rango de temperatura de trabajo de -60 a 150°C, con resistencia a los rayos UV, dureza Shore A aproximada de 22, según ISO 868 y elongación a rotura >= 800%, según ISO 8339. (material) | 0.288 | 79.52 | 22.902 |
| mo018 | h | Oficial 1ª cerrajero. (mano de obra) | 1.862 | 129.02 | 240.235 |
| mo059 | h | Ayudante cerrajero. (mano de obra) | 1.193 | 77.69 | 92.684 |
| % | % | Herramienta menor | 2 % | 10092.412 | 201.848 |
|  |  | Costes directos |  |  | 10294.260 |

Residuos:
- colocación: mt22www010a; factor de residuo 0.06
- colocación: mt22www050a; factor de residuo 0.06

## Recursos

**mt25pfz280acaa** Ud Ventana de aluminio
Datos técnicos: Coste energético 1286.319 MJ; Emisión de CO2 90.119 kg
Residuos:
- embalaje: re150101 Envases de papel y cartón. (componente de residuo); rendimiento 0.168 kg; Código LER 15 01 01; Masa del elemento 1 kg; Volumen 0.001333 m3
- embalaje: re170201 Madera. (componente de residuo); rendimiento 0.093 kg; Código LER 17 02 01; Masa del elemento 1 kg; Volumen 0.000909 m3
- embalaje: re170203 Plástico. (componente de residuo); rendimiento 0.12 kg; Código LER 17 02 03; Masa del elemento 1 kg; Volumen 0.001667 m3
- embalaje: re170604 Materiales de aislamiento distintos de los especificados en los códigos 17 06 01 y 17 06 03. (componente de residuo); rendimiento 0.024 kg; Código LER 17 06 04; Masa del elemento 1 kg; Volumen 0.001667 m3

**mt22www010a** Ud Cartucho de 290 ml de sellador adhesivo monocomponente
Datos técnicos: Coste energético 70.500 MJ; Emisión de CO2 3.425 kg; Código LER 17 09 04; Masa del elemento 0.421 kg; Volumen 0.000281 m3
Residuos:
- embalaje: re170203 Plástico; rendimiento 0.1 kg

**mt22www050a** Ud Cartucho de 300 ml de silicona neutra oxímica
Datos técnicos: Coste energético 61.400 MJ; Emisión de CO2 2.602 kg; Código LER 17 09 04; Masa del elemento 0.3 kg; Volumen 0.0002 m3
Residuos:
- embalaje: re170203 Plástico; rendimiento 0.1 kg
