# Puerta principal, de PVC

- Propiedad del archivo: CYPE Ingenieros S.A.
- Formato: FIEBDC-3/2016
- Programa: Generador de precios de la construcción. CYPE Ingenieros, S.A.
- Fecha: 23/05/2024
- Ámbito geográfico: México
- Divisa: MXN
- Costes indirectos: 3 %
- Gastos generales: 13 %
- Beneficio industrial: 6 %
- IVA: 16 %

## L Puertas, ventanas, closets, cerrajería, vidrios y protecciones solares

### LE Puertas principales

#### LEC De PVC

**LEC010** Ud Puerta principal, de PVC.
Puerta principal de panel macizo decorado, realizado a base de espuma de PVC rígido y estructura celular uniforme, de una hoja batiente, dimensiones 900x2100 mm, color blanco. Incluso premarco de acero galvanizado con garras de anclaje a obra, cerradura de seguridad, herrajes, espuma de poliuretano para relleno de la holgura entre marco y muro, sellado perimetral de juntas por medio de un cordón de silicona neutra y ajuste final en obra. Elaborada en taller, con clasificación a la permeabilidad al aire, a la estanqueidad al agua y a la resistencia a la carga del viento. Totalmente montada y probada.
Incluye: Colocación del premarco. Colocación de la puerta. Ajuste final de la hoja. Sellado de juntas perimetrales.
Criterio de cuantificación de proyecto: Número de unidades previstas, según documentación gráfica de Proyecto.
Criterio de cuantificación de obra: Se medirá el número de unidades realmente ejecutadas según especificaciones de Proyecto.

| Código | Ud | Descripción | Rendimiento | Precio | Importe |
|---|---|---|---|---|---|
| mt24paa010aa | Ud | Puerta principal de panel macizo decorado, realizado a base de espuma de PVC rígido y estructura celular uniforme, de una hoja batiente, dimensiones 900x2100 mm, color blanco. (material) | 1 | 14163.25 | 14163.250 |
| mt26pec015b | Ud | Premarco de acero galvanizado, para puerta principal de PVC de una hoja, con garras de anclaje a obra. (material) | 1 | 862.48 | 862.480 |
| mt13blw110a | Ud | Aerosol de 750 cm³ de espuma de poliuretano, de 22,5 kg/m³ de densidad, 140% de expansión, 18 N/cm² de resistencia a tracción y 20 N/cm² de resistencia a flexión, conductividad térmica 0,04 W/(mK), estable de -40°C a 100°C; para aplicar con pistola. (material) | 0.1 | 134.73 | 13.473 |
| mt15sja100 | Ud | Cartucho de masilla de silicona neutra. (material) | 0.2 | 92.74 | 18.548 |
| mo020 | h | Oficial albañil. (mano de obra) | 0.725 | 119.98 | 86.986 |
| mo113 | h | Cabo albañil. (mano de obra) | 0.725 | 70.3 | 50.968 |
| mo018 | h | Oficial 1ª cerrajero. (mano de obra) | 0.725 | 121.55 | 88.124 |
| mo059 | h | Ayudante cerrajero. (mano de obra) | 0.363 | 73.19 | 26.568 |
| % | % | Herramienta menor | 2 % | 15310.397 | 306.208 |
|  |  | Costes directos |  |  | 15616.605 |

Residuos:
- colocación: mt13blw110a; factor de residuo 0.024
- colocación: mt15sja100 Cartucho de masilla de silicona neutra; factor de residuo 0.06

## Recursos

**mt24paa010aa** Ud Puerta principal de panel macizo decorado
Datos técnicos: Coste energético 2175.930 MJ; Emisión de CO2 226.924 kg
Residuos:
- embalaje: re170203 Plástico. (componente de residuo); rendimiento 0.132 kg; Código LER 17 02 03; Masa del elemento 1 kg; Volumen 0.001667 m3
- embalaje: re170604 Materiales de aislamiento distintos de los especificados en los códigos 17 06 01 y 17 06 03. (componente de residuo); rendimiento 0.027 kg; Código LER 17 06 04; Masa del elemento 1 kg; Volumen 0.001667 m3

**mt13blw110a** Ud Aerosol de 750 cm³ de espuma de poliuretano
Datos técnicos: Coste energético 4.178 MJ; Emisión de CO2 0.208 kg; Código LER 17 06 04; Masa del elemento 0.01875 kg; Volumen 0.000031 m3
Residuos:
- embalaje: re150104 Envases metálicos. (componente de residuo); rendimiento 0.15 kg; Código LER 15 01 04; Masa del elemento 1 kg; Volumen 0.001667 m3

**mt15sja100** Ud Cartucho de masilla de silicona neutra
Datos técnicos: Coste energético 87.088 MJ; Emisión de CO2 3.667 kg; Código LER 17 09 04; Masa del elemento 0.45 kg; Volumen 0.0003 m3
Residuos:
- embalaje: re170203 Plástico; rendimiento 0.1 kg
