# Puerta corrediza para garaje, de acero galvanizado

- Propiedad del archivo: CYPE Ingenieros S.A.
- Formato: FIEBDC-3/2016
- Programa: Generador de precios de la construcción. CYPE Ingenieros, S.A.
- Fecha: 23/05/2024
- Ámbito geográfico: México
- Divisa: MXN
- Costes indirectos: 3 %
- Gastos generales: 13 %
- Beneficio industrial: 6 %
- IVA: 16 %

## L Puertas, ventanas, closets, cerrajería, vidrios y protecciones solares

### LG Puertas de garaje

#### LGA De acero

**LGA020** Ud Puerta corrediza para garaje, de acero galvanizado.
Puerta corrediza suspendida de una hoja para garaje, formada por lámina plegada de acero galvanizado de textura en relieve, con cuarterones, 400x200 cm, con apertura automática. Incluso material de conexionado eléctrico y equipo de automatismo recibido a obra para apertura y cierre automático de puerta.
Incluye: Colocación y fijación de los perfiles guía. Instalación de la puerta de garaje. Montaje del sistema de apertura. Montaje del sistema de accionamiento. Conexionado eléctrico. Repaso y engrase de mecanismos y guías. Puesta en marcha.
Criterio de cuantificación de proyecto: Número de unidades previstas, según documentación gráfica de Proyecto.
Criterio de cuantificación de obra: Se medirá el número de unidades realmente ejecutadas según especificaciones de Proyecto.

| Código | Ud | Descripción | Rendimiento | Precio | Importe |
|---|---|---|---|---|---|
| mt26pgc010H | Ud | Puerta corrediza suspendida de una hoja para garaje, formada por lámina plegada de acero galvanizado de textura en relieve, con cuarterones, 400x200 cm, sistema de desplazamiento colgado, con guía inferior, topes, cubreguía, jaladeras, pasadores, cerradura de contacto, elementos de fijación a obra y demás accesorios necesarios. (material) | 1 | 35031.61 | 35031.610 |
| mt26egm010hd | Ud | Equipo de motorización para apertura y cierre automático, para puerta de garaje corrediza de hasta 1000 kg de peso. (material) | 1 | 9314.81 | 9314.810 |
| mt26egm012 | Ud | Accesorios (cerradura, pulsador, emisor, receptor y fotocélula) para automatización de puerta de garaje. (material) | 1 | 5261.14 | 5261.140 |
| mo020 | h | Oficial albañil. (mano de obra) | 0.914 | 119.98 | 109.662 |
| mo113 | h | Cabo albañil. (mano de obra) | 0.914 | 70.3 | 64.254 |
| mo018 | h | Oficial 1ª cerrajero. (mano de obra) | 2.132 | 121.55 | 259.145 |
| mo059 | h | Ayudante cerrajero. (mano de obra) | 2.132 | 73.19 | 156.041 |
| mo003 | h | Oficial electricista. (mano de obra) | 7.253 | 123.28 | 894.150 |
| % | % | Herramienta menor | 2 % | 51090.812 | 1021.816 |
|  |  | Costes directos |  |  | 52112.628 |

## Recursos

**mt26pgc010H** Ud Puerta corrediza suspendida de una hoja para garaje
Datos técnicos: Coste energético 36.425 MJ; Emisión de CO2 1.735 kg
Residuos:
- embalaje: re170203 Plástico. (componente de residuo); rendimiento 0.24 kg; Código LER 17 02 03; Masa del elemento 1 kg; Volumen 0.001667 m3
- embalaje: re170604 Materiales de aislamiento distintos de los especificados en los códigos 17 06 01 y 17 06 03. (componente de residuo); rendimiento 0.249 kg; Código LER 17 06 04; Masa del elemento 1 kg; Volumen 0.001667 m3
