# Cortina para puerta exterior

- Propiedad del archivo: CYPE Ingenieros S.A.
- Formato: FIEBDC-3/2016
- Programa: Generador de precios de la construcción. CYPE Ingenieros, S.A.
- Fecha: 23/05/2024
- Ámbito geográfico: México
- Divisa: MXN
- Costes indirectos: 3 %
- Gastos generales: 13 %
- Beneficio industrial: 6 %
- IVA: 16 %

## L Puertas, ventanas, closets, cerrajería, vidrios y protecciones solares

### LS Protecciones solares

#### LSC Cortinas

**LSC010** Ud Cortina para puerta exterior.
Cortina para puerta exterior, de 1000x2100 mm, formada por cordones flexibles de PVC, color opaco, de 4 mm de diámetro y cabezal de PVC, color blanco. Incluso accesorios.
Incluye: Fijación del cabezal de la cortina sobre el paramento.
Criterio de cuantificación de proyecto: Número de unidades previstas, según documentación gráfica de Proyecto.
Criterio de cuantificación de obra: Se medirá el número de unidades realmente ejecutadas según especificaciones de Proyecto.

| Código | Ud | Descripción | Rendimiento | Precio | Importe |
|---|---|---|---|---|---|
| mt44cor010a | m² | Cortina para puerta exterior, formada por cordones flexibles de PVC, color opaco, de 4 mm de diámetro. (material) | 2.1 | 506.01 | 1062.621 |
| mt44cor040a | m | Cabezal de PVC, color blanco, con accesorios. (material) | 10 | 74.25 | 742.500 |
| mo011 | h | Oficial montador. (mano de obra) | 0.182 | 123.28 | 22.437 |
| mo080 | h | Ayudante montador. (mano de obra) | 0.182 | 73.05 | 13.295 |
| % | % | Herramienta menor | 2 % | 1840.853 | 36.817 |
|  |  | Costes directos |  |  | 1877.670 |
