# Persiana veneciana interior

- Propiedad del archivo: CYPE Ingenieros S.A.
- Formato: FIEBDC-3/2016
- Programa: Generador de precios de la construcción. CYPE Ingenieros, S.A.
- Fecha: 07/10/2024
- Ámbito geográfico: México
- Divisa: MXN
- Costes indirectos: 3 %
- Gastos generales: 13 %
- Beneficio industrial: 6 %
- IVA: 16 %

## L Puertas, ventanas, closets, cerrajería, vidrios y protecciones solares

### LS Protecciones solares

#### LSN Persianas venecianas

**LSN020** Ud Persiana veneciana interior.
Persiana veneciana interior de aluminio, de 600 mm de anchura y de 1000 mm de altura, con lamas orientables de 16 mm de color blanco, cajón superior de aluminio de 25x25 cm de sección cordones y guías, accionamiento manual mediante cordón para maniobra de recogida y varilla para la orientación de lamas, en el lado derecho; fijada en la pared con anclajes mecánicos. Incluso herrajes y accesorios.
Incluye: Replanteo. Anclaje al paramento de los elementos de fijación. Montaje de la persiana veneciana. Montaje de los accesorios del accionamiento.
Criterio de cuantificación de proyecto: Número de unidades previstas, según documentación gráfica de Proyecto.
Criterio de cuantificación de obra: Se medirá el número de unidades realmente ejecutadas según especificaciones de Proyecto.

| Código | Ud | Descripción | Rendimiento | Precio | Importe |
|---|---|---|---|---|---|
| mt44vem050aaaa | Ud | Persiana veneciana interior de aluminio, de 600 mm de anchura y de 1000 mm de altura, con lamas orientables de 16 mm de color blanco, cajón superior de aluminio de 25x25 cm de sección cordones y guías, incluso anclajes mecánicos para fijación al soporte. (material) | 1 | 2221.73 | 2221.730 |
| mt44vem060b | Ud | Kit para el accionamiento de persiana veneciana interior, con cordón para maniobra de recogida y varilla para la orientación de lamas, en el lado derecho. (material) | 1 | 180.63 | 180.630 |
| mo011 | h | Oficial montador. (mano de obra) | 0.728 | 125.33 | 91.240 |
| mo080 | h | Ayudante montador. (mano de obra) | 1.092 | 74.26 | 81.092 |
| % | % | Herramienta menor | 2 % | 2574.692 | 51.494 |
|  |  | Costes directos |  |  | 2626.186 |

## Recursos

**mt44vem050aaaa** Ud Persiana veneciana interior de aluminio
Datos técnicos: Coste energético 212.061 MJ; Emisión de CO2 14.647 kg
Residuos:
- embalaje: re150101 Envases de papel y cartón. (componente de residuo); rendimiento 0.112 kg; Código LER 15 01 01; Masa del elemento 1 kg; Volumen 0.001333 m3
- embalaje: re170201 Madera. (componente de residuo); rendimiento 0.062 kg; Código LER 17 02 01; Masa del elemento 1 kg; Volumen 0.000909 m3
- embalaje: re170203 Plástico. (componente de residuo); rendimiento 0.08 kg; Código LER 17 02 03; Masa del elemento 1 kg; Volumen 0.001667 m3
- embalaje: re170604 Materiales de aislamiento distintos de los especificados en los códigos 17 06 01 y 17 06 03. (componente de residuo); rendimiento 0.016 kg; Código LER 17 06 04; Masa del elemento 1 kg; Volumen 0.001667 m3
