# Sensor inalámbrico de viento

- Propiedad del archivo: CYPE Ingenieros S.A.
- Formato: FIEBDC-3/2016
- Programa: Generador de precios de la construcción. CYPE Ingenieros, S.A.
- Fecha: 02/06/2025
- Ámbito geográfico: México
- Divisa: MXN
- Costes indirectos: 3 %
- Gastos generales: 13 %
- Beneficio industrial: 6 %
- IVA: 16 %

## L Puertas, ventanas, closets, cerrajería, vidrios y protecciones solares

### LS Protecciones solares

#### LST Toldos

**LST100** Ud Sensor inalámbrico de viento.
Sensor inalámbrico de viento y anemómetro, con tecnología IO-homecontrol®, para recogida de toldo eléctrico, en función de la intensidad del viento y del umbral programado. Colocación en fachada, sin cableado hasta el motor.
Incluye: Replanteo. Anclaje al paramento de los elementos de fijación. Montaje del sensor.
Criterio de cuantificación de proyecto: Número de unidades previstas, según documentación gráfica de Proyecto.
Criterio de cuantificación de obra: Se medirá el número de unidades realmente ejecutadas según especificaciones de Proyecto.

| Código | Ud | Descripción | Rendimiento | Precio | Importe |
|---|---|---|---|---|---|
| mt44tol110 | Ud | Sensor inalámbrico de viento y anemómetro, con tecnología IO-homecontrol®, para recogida de toldo eléctrico, en función de la intensidad del viento y del umbral programado. (material) | 1 | 3593.95 | 3593.950 |
| mo003 | h | Oficial electricista. (mano de obra) | 0.582 | 130.84 | 76.149 |
| mo102 | h | Ayudante electricista. (mano de obra) | 0.582 | 77.37 | 45.029 |
| % | % | Herramienta menor | 2 % | 3715.128 | 74.303 |
|  |  | Costes directos |  |  | 3789.431 |

## Recursos

**mt44tol110** Ud Sensor inalámbrico de viento y anemómetro
Datos técnicos: Coste energético 9.977 MJ; Emisión de CO2 0.556 kg
Residuos:
- embalaje: re150101 Envases de papel y cartón. (componente de residuo); rendimiento 0.038 kg; Código LER 15 01 01; Masa del elemento 1 kg; Volumen 0.001333 m3
