# Pastilla antivibración, de caucho

- Propiedad del archivo: CYPE Ingenieros S.A.
- Formato: FIEBDC-3/2016
- Programa: Generador de precios de la construcción. CYPE Ingenieros, S.A.
- Fecha: 24/05/2024
- Ámbito geográfico: México
- Divisa: MXN
- Costes indirectos: 3 %
- Gastos generales: 13 %
- Beneficio industrial: 6 %
- IVA: 16 %

## N Aislamientos e impermeabilizaciones

### NC Amortiguación de vibraciones

#### NCA Amortiguadores y elementos antivibración

**NCA010** Ud Pastilla antivibración, de caucho.
Pastilla antivibración de caucho, de 60x60x40 mm y 500 kg de carga máxima.
Incluye: Replanteo. Colocación de la pastilla antivibración.
Criterio de cuantificación de proyecto: Número de unidades previstas, según documentación gráfica de Proyecto.
Criterio de cuantificación de obra: Se medirá el número de unidades realmente ejecutadas según especificaciones de Proyecto.

| Código | Ud | Descripción | Rendimiento | Precio | Importe |
|---|---|---|---|---|---|
| mt16avg010x | Ud | Pastilla antivibración de caucho, de 60x60x40 mm y 500 kg de carga máxima. (material) | 1 | 68.15 | 68.150 |
| mo054 | h | Oficial colocador de aislantes. (mano de obra) | 0.138 | 123.28 | 17.013 |
| mo101 | h | Ayudante colocador de aislantes. (mano de obra) | 0.138 | 73.05 | 10.081 |
| % | % | Herramienta menor | 2 % | 95.244 | 1.905 |
|  |  | Costes directos |  |  | 97.149 |

## Recursos

**mt16avg010x** Ud Pastilla antivibración de caucho, de 60x60x40 mm y 500 kg de carga máxima
Datos técnicos: Coste energético 5.883 MJ; Emisión de CO2 0.268 kg
Residuos:
- embalaje: re150101 Envases de papel y cartón. (componente de residuo); rendimiento 0.01 kg; Código LER 15 01 01; Masa del elemento 1 kg; Volumen 0.001333 m3
- embalaje: re170203 Plástico. (componente de residuo); rendimiento 0.006 kg; Código LER 17 02 03; Masa del elemento 1 kg; Volumen 0.001667 m3
