# Bancada flotante antivibración, de concreto reforzado, para apoyo de maquinaria

- Propiedad del archivo: CYPE Ingenieros S.A.
- Formato: FIEBDC-3/2016
- Programa: Generador de precios de la construcción. CYPE Ingenieros, S.A.
- Fecha: 24/05/2024
- Ámbito geográfico: México
- Divisa: MXN
- Costes indirectos: 3 %
- Gastos generales: 13 %
- Beneficio industrial: 6 %
- IVA: 16 %

## N Aislamientos e impermeabilizaciones

### NC Amortiguación de vibraciones

#### NCB Bancadas flotantes antivibración

**NCB010** Ud Bancada flotante antivibración, de concreto reforzado, para apoyo de maquinaria.
Bancada continua flotante antivibración, de concreto reforzado, para apoyo de maquinaria, de 150x100x16 cm, compuesta de concreto f'c=20 MPa (200 kg/cm²), clasificación de exposición A1, tamaño máximo del agregado 20 mm, revenimiento de 5 a 10 cm, premezclado, y colado con grúa, malla electrosoldada de alambre liso de acero tipo 6x6 10/10, sobre una lámina de espuma de polietileno de alta densidad, de 3 mm de espesor, apoyada sobre paneles antivibración de fibra de vidrio moldeada con ligante sintético, de 50 mm de espesor. Incluso capa separadora de film de polietileno de 0,05 mm de espesor y cimbra perimetral de tabique de barro hueco.
Incluye: Replanteo y trazo de la bancada. Colocación del film de polietileno. Colocación y fijación de la cimbra perimetral. Colocación del panel antivibración. Colocación del aislamiento acústico. Colocación de los armados con separadores homologados. Colado y compactación del concreto. Regleado y nivelación de la capa de compresión. Curado del concreto.
Criterio de cuantificación de proyecto: Número de unidades previstas, según documentación gráfica de Proyecto.
Criterio de cuantificación de obra: Se medirá el número de unidades realmente ejecutadas según especificaciones de Proyecto.

| Código | Ud | Descripción | Rendimiento | Precio | Importe |
|---|---|---|---|---|---|
| mt16png010a | m² | Film de polietileno de 0,05 mm de espesor y 46 g/m² de masa superficial. (material) | 1.575 | 5.03 | 7.922 |
| mt04lvc010h | Ud | Tabique de barro hueco doble, para revestir, 33x16x9 cm, densidad 810 kg/m³. (material) | 14.706 | 9.11 | 133.972 |
| mt08aaa010a | m³ | Agua. (material) | 0.004 | 22.86 | 0.091 |
| mt09mif010ca | t | Mortero seco para albañilería, de cemento, color gris, resistencia a compresión 5 N/mm², suministrado en sacos. (material) | 0.012 | 783.92 | 9.407 |
| mt16pnc020a | m² | Lámina de espuma de polietileno de alta densidad de 3 mm de espesor; proporcionando una reducción del nivel global de presión de ruido de impactos de 16 dB. (material) | 1.575 | 15.52 | 24.444 |
| mt16pnc010a | m | Cinta viscoelástica autoadhesiva, con autoprotección de aluminio, de 50 mm de anchura y de 1,5 mm de espesor, para sellado de juntas. (material) | 0.158 | 23.57 | 3.724 |
| mt16avg070a | Ud | Panel antivibración de fibra de vidrio moldeada con ligante sintético, de 1150x550x50 mm y 2000 kg/cm² de carga máxima a compresión. (material) | 2.609 | 362.15 | 944.849 |
| mt07ame070a | m² | Malla electrosoldada de alambre liso de acero tipo 6x6 10/10, separación 15,24x15,24 cm y Ø 3,43-3,43 mm, según NMX-B-290-CANACERO. (material) | 1.65 | 18.31 | 30.212 |
| mt10haf061bi | m³ | Concreto f'c=20 MPa (200 kg/cm²), clasificación de exposición A1, tamaño máximo del agregado 20 mm, revenimiento nominal del concreto fresco de 5 a 10 mm, premezclado, según RCDF NTC Diseño y Construcción de Estructuras de Concreto (2004). (material) | 0.264 | 1300.78 | 343.406 |
| mo042 | h | Oficial estructurista. (mano de obra) | 0.417 | 124.86 | 52.067 |
| mo089 | h | Ayudante estructurista. (mano de obra) | 0.417 | 75.97 | 31.679 |
| mo020 | h | Oficial albañil. (mano de obra) | 0.47 | 119.98 | 56.391 |
| mo113 | h | Cabo albañil. (mano de obra) | 0.235 | 70.3 | 16.521 |
| mo054 | h | Oficial colocador de aislantes. (mano de obra) | 0.384 | 123.28 | 47.340 |
| mo101 | h | Ayudante colocador de aislantes. (mano de obra) | 0.192 | 73.05 | 14.026 |
| % | % | Herramienta menor | 2 % | 1716.051 | 34.321 |
|  |  | Costes directos |  |  | 1750.372 |

Residuos:
- colocación: mt16png010a Film de polietileno de 0,05 mm de espesor y 46 g/m² de masa superficial; factor de residuo 0.06
- colocación: mt04lvc010h Tabique de barro hueco doble, para revestir, 33x16x9 cm, densidad 810 kg/m³; factor de residuo 0.021
- colocación: mt09mif010ca Mortero seco para albañilería, de cemento, color gris, resistencia a compresión 5 N/mm², suministrado en sacos; factor de residuo 0.0189
- colocación: mt16pnc020a; factor de residuo 0.06
- colocación: mt07ame070a; factor de residuo 0.0248186
- colocación: mt10haf061bi; factor de residuo 0.0016

## Recursos

**mt16png010a** m² Film de polietileno de 0,05 mm de espesor y 46 g/m² de masa superficial
Datos técnicos: Coste energético 8.629 MJ; Emisión de CO2 0.339 kg; Código LER 17 06 04; Masa del elemento 0.046 kg; Volumen 0.000077 m3
Residuos:
- embalaje: re170203 Plástico. (componente de residuo); rendimiento 0.024 kg; Código LER 17 02 03; Masa del elemento 1 kg; Volumen 0.001667 m3

**mt04lvc010h** Ud Tabique de barro hueco doble, para revestir, 33x16x9 cm, densidad 810 kg/m³
Datos técnicos: Coste energético 12.918 MJ; Emisión de CO2 0.837 kg; Código LER 17 01 02; Masa del elemento 3.6 kg; Volumen 0.00288 m3
Residuos:
- embalaje: re170201 Madera. (componente de residuo); rendimiento 0.017 kg; Código LER 17 02 01; Masa del elemento 1 kg; Volumen 0.000909 m3
- embalaje: re170203 Plástico; rendimiento 0.001 kg

**mt08aaa010a** m³ Agua
Datos técnicos: Coste energético 60.000 MJ; Emisión de CO2 30.000 kg

**mt09mif010ca** t Mortero seco para albañilería, de cemento, color gris, resistencia a compresión 5 N/mm², suministrado en sacos
Datos técnicos: Coste energético 2050.870 MJ; Emisión de CO2 177.583 kg; Código LER 17 01 01; Masa del elemento 1000 kg; Volumen 0.666667 m3
Residuos:
- embalaje: re150101 Envases de papel y cartón. (componente de residuo); rendimiento 8.571 kg; Código LER 15 01 01; Masa del elemento 1 kg; Volumen 0.001333 m3
- embalaje: re170201 Madera; rendimiento 0.463 kg
- embalaje: re170203 Plástico; rendimiento 0.241 kg

**mt16pnc020a** m² Lámina de espuma de polietileno de alta densidad de 3 mm de espesor; proporcionando una reducción del nivel global de
Datos técnicos: Coste energético 10.548 MJ; Emisión de CO2 0.407 kg; Código LER 17 06 04; Masa del elemento 0.06 kg; Volumen 0.0001 m3
Residuos:
- embalaje: re170203 Plástico; rendimiento 0.024 kg

**mt16avg070a** Ud Panel antivibración de fibra de vidrio moldeada con ligante sintético
Datos técnicos: Coste energético 533.627 MJ; Emisión de CO2 23.257 kg
Residuos:
- embalaje: re150101 Envases de papel y cartón; rendimiento 0.01 kg
- embalaje: re170203 Plástico; rendimiento 0.006 kg

**mt07ame070a** m² Malla electrosoldada de alambre liso de acero tipo 6x6 10/10
Datos técnicos: Coste energético 9.535 MJ; Emisión de CO2 0.495 kg; Código LER 17 04 05; Masa del elemento 0.97 kg; Volumen 0.000462 m3

**mt10haf061bi** m³ Concreto f'c=20 MPa (200 kg/cm²)
Datos técnicos: Coste energético 1840.000 MJ; Emisión de CO2 230.000 kg; Código LER 17 01 01; Masa del elemento 2300 kg; Volumen 1.533333 m3
