# Drenaje de suelos con láminas drenantes

- Propiedad del archivo: CYPE Ingenieros S.A.
- Formato: FIEBDC-3/2016
- Programa: Generador de precios de la construcción. CYPE Ingenieros, S.A.
- Fecha: 24/05/2024
- Ámbito geográfico: México
- Divisa: MXN
- Costes indirectos: 3 %
- Gastos generales: 13 %
- Beneficio industrial: 6 %
- IVA: 16 %

## N Aislamientos e impermeabilizaciones

### ND Drenajes

#### NDN Suelos

**NDN010** m² Drenaje de suelos con láminas drenantes.
Drenaje de suelos con lámina drenante de polietileno, de 7 mm de espesor, colocada directamente sobre la impermeabilización.
Incluye: Corte y preparación de las láminas drenantes. Colocación de las láminas drenantes.
Criterio de cuantificación de proyecto: Superficie medida según documentación gráfica de Proyecto.
Criterio de cuantificación de obra: Se medirá la superficie realmente ejecutada según especificaciones de Proyecto.

| Código | Ud | Descripción | Rendimiento | Precio | Importe |
|---|---|---|---|---|---|
| mt15res330a | m² | Lámina drenante de polietileno, de 7 mm de espesor, suministrada en rollos de 20 m de longitud. (material) | 1.05 | 515.34 | 541.107 |
| mo029 | h | Oficial aplicador de membranas y mantos impermeabilizantes. (mano de obra) | 0.274 | 119.98 | 32.875 |
| mo067 | h | Ayudante aplicador de membranas y mantos impermeabilizantes. (mano de obra) | 0.274 | 73.05 | 20.016 |
| % | % | Herramienta menor | 2 % | 593.998 | 11.880 |
|  |  | Costes directos |  |  | 605.878 |
