# Impermeabilización líquida, para reparación de techumbres arquitectónicas, aplicación mecánica en caliente. Sistema MasterSeal Roof "MBCC de Sika"

- Propiedad del archivo: CYPE Ingenieros S.A.
- Formato: FIEBDC-3/2016
- Programa: Generador de precios de la construcción. CYPE Ingenieros, S.A.
- Fecha: 24/05/2024
- Ámbito geográfico: México
- Divisa: MXN
- Costes indirectos: 3 %
- Gastos generales: 13 %
- Beneficio industrial: 6 %
- IVA: 16 %

## N Aislamientos e impermeabilizaciones

### NL Impermeabilizaciones líquidas

#### NLG Techumbres, galerías y balcones

**NLG310** m² Impermeabilización líquida, para reparación de techumbres arquitectónicas, aplicación mecánica en caliente. Sistema MasterSeal Roof "MBCC de Sika".
Impermeabilización líquida, para reparación de techumbres arquitectónicas, de 2 a 2,5 mm de espesor total, sobre superficie soporte de cerámica vitrificada. Sistema MasterSeal Roof 2103 "MBCC de Sika" formado por impermeabilizante líquido, MasterSeal M 803 "MBCC de Sika", de color gris, aplicado mediante sistema de proyección mecánica en caliente, previa imprimación con MasterSeal P 682 "MBCC de Sika", y aplicación de MasterSeal P 691 "MBCC de Sika" como puente de unión; y sellado de la impermeabilización con dos capas de membrana elástica impermeabilizante color a elegir, MasterSeal TC 259 "MBCC de Sika".
Incluye: Limpieza de la superficie soporte. Aplicación de la imprimación. Aplicación de la imprimación que actúa como puente de unión. Resolución de los puntos singulares. Aplicación mecánica en caliente del impermeabilizante. Aplicación de la capa de sellado.
Criterio de cuantificación de proyecto: Superficie medida en proyección horizontal, según documentación gráfica de Proyecto, desde las caras interiores de los antepechos o petos perimetrales que la limitan.
Criterio de cuantificación de obra: Se medirá, en proyección horizontal, la superficie realmente ejecutada según especificaciones de Proyecto, desde las caras interiores de los antepechos o petos perimetrales que la limitan.

| Código | Ud | Descripción | Rendimiento | Precio | Importe |
|---|---|---|---|---|---|
| mt15bas120k | kg | Imprimación incolora, MasterSeal P 682 "MBCC de Sika", a base de silano monocomponente y disolventes, con resistencia a los rayos UV, para aplicar sobre superficie soporte de cerámica vitrificada con un paño. (material) | 0.05 | 1322.43 | 66.122 |
| mt15bas120m | kg | Imprimación incolora, MasterSeal P 691 "MBCC de Sika", a base de resina de poliuretano monocomponente y disolventes, para aplicar sobre PVC, EPDM, madera, poliéster o fibrocemento, sobre membranas proyectadas tipo MasterSeal o como puente de unión con rastrillo de goma y rodillo de pelo corto. (material) | 0.1 | 479.73 | 47.973 |
| mt15bas160a | kg | Impermeabilizante líquido, MasterSeal M 803 "MBCC de Sika", de color gris, de dos componentes a base de resina de poliuretano, para aplicar mediante sistema de proyección mecánica en caliente, para conformar una membrana impermeable en techumbres planas o inclinadas. (material) | 2.2 | 318.83 | 701.426 |
| mt15bas150b | kg | Membrana elástica impermeabilizante color a elegir, MasterSeal TC 259 "MBCC de Sika", compuesto por poliuretano alifático monocomponente y disolventes, con resistencia a los rayos UV, de aplicación como capa de acabado elástica para protección frente a la intemperie, en el sistema MasterSeal Roof de impermeabilización vista de techumbres. (material) | 0.2 | 492.76 | 98.552 |
| mq06pyp010 | h | Equipo completo para proyección de productos impermeabilizantes líquidos en caliente. (maquinaria) | 0.232 | 41.55 | 9.640 |
| mo032 | h | Oficial aplicador de productos impermeabilizantes. (mano de obra) | 0.399 | 119.98 | 47.872 |
| mo070 | h | Ayudante aplicador de productos impermeabilizantes. (mano de obra) | 0.399 | 73.05 | 29.147 |
| % | % | Herramienta menor | 2 % | 1000.732 | 20.015 |
|  |  | Costes directos |  |  | 1020.747 |

Residuos:
- colocación: mt15bas120k; factor de residuo 0.03
- colocación: mt15bas120m; factor de residuo 0.03
- colocación: mt15bas160a; factor de residuo 0.03
- colocación: mt15bas150b; factor de residuo 0.03

## Recursos

**mt15bas120k** kg Imprimación incolora
Datos técnicos: Coste energético 0.291 MJ; Emisión de CO2 0.014 kg; Código LER 17 09 04; Masa del elemento 1 kg; Volumen 0.000667 m3
Residuos:
- embalaje: re170203 Plástico. (componente de residuo); rendimiento 0.003 kg; Código LER 17 02 03; Masa del elemento 1 kg; Volumen 0.001667 m3

**mt15bas120m** kg Imprimación incolora
Datos técnicos: Coste energético 94.263 MJ; Emisión de CO2 3.778 kg; Código LER 17 09 04; Masa del elemento 1 kg; Volumen 0.000667 m3
Residuos:
- embalaje: re170203 Plástico; rendimiento 0.003 kg

**mt15bas160a** kg Impermeabilizante líquido
Datos técnicos: Coste energético 94.263 MJ; Emisión de CO2 3.778 kg; Código LER 17 09 04; Masa del elemento 1 kg; Volumen 0.000667 m3
Residuos:
- embalaje: re170203 Plástico; rendimiento 0.003 kg

**mt15bas150b** kg Membrana elástica impermeabilizante color a elegir
Datos técnicos: Coste energético 144.209 MJ; Emisión de CO2 7.002 kg; Código LER 17 09 04; Masa del elemento 1 kg; Volumen 0.000667 m3
Residuos:
- embalaje: re150104 Envases metálicos. (componente de residuo); rendimiento 0.003 kg; Código LER 15 01 04; Masa del elemento 1 kg; Volumen 0.001667 m3
