# Acondicionamiento acústico, con paneles autoportantes suspendidos de la losa

- Propiedad del archivo: CYPE Ingenieros S.A.
- Formato: FIEBDC-3/2016
- Programa: Generador de precios de la construcción. CYPE Ingenieros, S.A.
- Fecha: 24/05/2024
- Ámbito geográfico: México
- Divisa: MXN
- Costes indirectos: 3 %
- Gastos generales: 13 %
- Beneficio industrial: 6 %
- IVA: 16 %

## N Aislamientos e impermeabilizaciones

### NT Acondicionamiento acústico

#### NTD Losas

**NTD010** Ud Acondicionamiento acústico, con paneles autoportantes suspendidos de la losa.
Acondicionamiento acústico, situado a una altura mayor o igual a 4 m, con panel acústico autoportante de lana mineral, de 2360x1160x40 mm, revestido por la cara visible con un velo mineral de color Blanco, y con un fieltro acústico por la cara opuesta, con los cantos pintados, suspendido de la losa con kits de suspensión, formados por un anclaje en espiral para atornillar al panel de lana de roca y un cable de 1,50 m de longitud con un gancho y una fijación para anclar al concreto.
Incluye: Limpieza y preparación de la superficie soporte. Colocación del panel. Fijación del panel.
Criterio de cuantificación de proyecto: Número de unidades previstas, según documentación gráfica de Proyecto.
Criterio de cuantificación de obra: Se medirá el número de unidades realmente ejecutadas según especificaciones de Proyecto.

| Código | Ud | Descripción | Rendimiento | Precio | Importe |
|---|---|---|---|---|---|
| mt16par130bceac | Ud | Panel acústico autoportante de lana mineral, de 2360x1160x40 mm, revestido por la cara visible con un velo mineral de color Blanco, y con un fieltro acústico por la cara opuesta, con los cantos pintados, coeficiente de absorción acústica medio 4,7 para una frecuencia de 500 Hz, Euroclase A2-s1, d0 de reacción al fuego. (material) | 1 | 7184.66 | 7184.660 |
| mt12par202ah | Ud | Kit de suspensión, formado por un anclaje en espiral para atornillar al panel de lana de roca y un cable de 1,50 m de longitud con un gancho y una fijación para anclar al concreto. (material) | 6 | 379.48 | 2276.880 |
| mo054 | h | Oficial colocador de aislantes. (mano de obra) | 0.455 | 123.28 | 56.092 |
| mo101 | h | Ayudante colocador de aislantes. (mano de obra) | 0.076 | 73.05 | 5.552 |
| % | % | Herramienta menor | 2 % | 9523.184 | 190.464 |
|  |  | Costes directos |  |  | 9713.648 |

Residuos:
- colocación: mt16par130bceac; factor de residuo 0.024

## Recursos

**mt16par130bceac** Ud Panel acústico autoportante de lana mineral
Datos técnicos: Coste energético 671.529 MJ; Emisión de CO2 32.826 kg; Código LER 17 06 04; Masa del elemento 17 kg; Volumen 0.028333 m3
Residuos:
- embalaje: re170203 Plástico. (componente de residuo); rendimiento 0.074 kg; Código LER 17 02 03; Masa del elemento 1 kg; Volumen 0.001667 m3
