# Aislamiento térmico de origen vegetal por el exterior en fachada para sistemas ETICS

- Propiedad del archivo: CYPE Ingenieros S.A.
- Formato: FIEBDC-3/2016
- Programa: Generador de precios de la construcción. CYPE Ingenieros, S.A.
- Fecha: 24/05/2024
- Ámbito geográfico: México
- Divisa: MXN
- Costes indirectos: 3 %
- Gastos generales: 13 %
- Beneficio industrial: 6 %
- IVA: 16 %

## N Aislamientos e impermeabilizaciones

### NV Aislamientos térmicos de origen vegetal

#### NVS Sistemas ETICS de aislamiento exterior de fachadas

**NVS010** m² Aislamiento térmico de origen vegetal por el exterior en fachada para sistemas ETICS.
Aislamiento térmico por el exterior en fachada para sistemas ETICS, formado por panel de aglomerado de corcho expandido, de 25 mm de espesor, de 1000x500 mm, color negro, de entre 105 y 125 kg/m³ de densidad, resistencia térmica 0,65 m²K/W, conductividad térmica 0,04 W/(mK), factor de resistencia a la difusión del vapor de agua entre 7 y 14, Euroclase E de reacción al fuego, resistencia a compresión >= 100 kPa, fijado al soporte con mortero de cal hidráulica natural, con resistencia a compresión de 3,5 a 10 N/mm², aplicado manualmente y fijaciones mecánicas con taquete de expansión de polipropileno.
Criterio de valoración económica: El precio no incluye la capa de regularización ni la capa de acabado.
Incluye: Limpieza y preparación de la superficie soporte. Replanteo y corte del aislamiento. Aplicación del adhesivo. Colocación del aislamiento. Resolución de puntos singulares.
Criterio de cuantificación de proyecto: Superficie medida según documentación gráfica de Proyecto.
Criterio de cuantificación de obra: Se medirá la superficie realmente ejecutada según especificaciones de Proyecto.

| Código | Ud | Descripción | Rendimiento | Precio | Importe |
|---|---|---|---|---|---|
| mt28mak020c | kg | Mortero de cal hidráulica natural, con resistencia a compresión de 3,5 a 10 N/mm², con muy bajo contenido de sustancias orgánicas volátiles (VOC), muy transpirable y con efecto bactericida y fungicida, para aplicar con llana, para adherir los paneles aislantes y como capa base, previo amasado con agua. (material) | 6 | 22.63 | 135.780 |
| mt16acs010la | m² | Panel de aglomerado de corcho expandido, de 25 mm de espesor, de 1000x500 mm, color negro, de entre 105 y 125 kg/m³ de densidad, resistencia térmica 0,65 m²K/W, conductividad térmica 0,04 W/(mK), factor de resistencia a la difusión del vapor de agua entre 7 y 14, Euroclase E de reacción al fuego, resistencia a compresión >= 100 kPa. (material) | 1.05 | 304.31 | 319.526 |
| mt16acs100a | Ud | Taquete de expansión de polipropileno, de 8 mm de diámetro y 110 mm de longitud, con clavo de poliamida y arandela de plástico, para fijación de paneles aislantes. (material) | 6 | 15.41 | 92.460 |
| mo054 | h | Oficial colocador de aislantes. (mano de obra) | 0.138 | 123.28 | 17.013 |
| mo101 | h | Ayudante colocador de aislantes. (mano de obra) | 0.138 | 73.05 | 10.081 |
| % | % | Herramienta menor | 2 % | 574.860 | 11.497 |
|  |  | Costes directos |  |  | 586.357 |

Residuos:
- colocación: mt28mak020c; factor de residuo 0.007103
- colocación: mt16acs010la; factor de residuo 0.045863

## Recursos

**mt28mak020c** kg Mortero de cal hidráulica natural
Datos técnicos: Coste energético 4.267 MJ; Emisión de CO2 0.262 kg; Código LER 17 01 01; Masa del elemento 1 kg; Volumen 0.000667 m3
Residuos:
- embalaje: re150101 Envases de papel y cartón. (componente de residuo); rendimiento 0.014 kg; Código LER 15 01 01; Masa del elemento 1 kg; Volumen 0.001333 m3

**mt16acs010la** m² Panel de aglomerado de corcho expandido
Datos técnicos: Coste energético 196.646 MJ; Emisión de CO2 -4.825 kg; Código LER 17 06 04; Masa del elemento 2.875 kg; Volumen 0.004792 m3
Residuos:
- embalaje: re170203 Plástico. (componente de residuo); rendimiento 0.025 kg; Código LER 17 02 03; Masa del elemento 1 kg; Volumen 0.001667 m3

**mt16acs100a** Ud Taquete de expansión de polipropileno
Datos técnicos: Coste energético 0.984 MJ; Emisión de CO2 0.098 kg
Residuos:
- embalaje: re150101 Envases de papel y cartón; rendimiento 0.072 kg
