# Junta de contracción en techumbre plana transitable, no ventilada. Impermeabilización con láminas de PVC

- Propiedad del archivo: CYPE Ingenieros S.A.
- Formato: FIEBDC-3/2016
- Programa: Generador de precios de la construcción. CYPE Ingenieros, S.A.
- Fecha: 24/05/2024
- Ámbito geográfico: México
- Divisa: MXN
- Costes indirectos: 3 %
- Gastos generales: 13 %
- Beneficio industrial: 6 %
- IVA: 16 %

## Q Techumbres

### QA Planas transitables, no ventiladas

#### QAF Puntos singulares

**QAF012** m Junta de contracción en techumbre plana transitable, no ventilada. Impermeabilización con láminas de PVC.
Junta de contracción en techumbre plana transitable, no ventilada, con piso flotante aislante, tipo invertida, sin aislante térmico adicional. Impermeabilización: banda de refuerzo de membrana impermeabilizante flexible de PVC-P, (fv), de 1,2 mm de espesor, con armado de velo de fibra de vidrio, y con resistencia a la intemperie, colocada suelta sobre la capa separadora, formando un fuelle sin adherir en la zona de la junta; fondo de juntas para sellado en cordones de polietileno expandido, de 25 mm de diámetro; y banda de terminación de membrana impermeabilizante flexible de PVC-P, (fv), de 1,2 mm de espesor, con armado de velo de fibra de vidrio, y con resistencia a la intemperie fijada en solapes mediante soldadura térmica a la impermeabilización continua de la techumbre, formando un fuelle sin adherir en la zona de la junta, sobre el cordón de relleno.
Incluye: Limpieza y preparación de la superficie. Colocación de la banda de refuerzo. Colocación del cordón de relleno en el interior de la junta. Colocación de la banda de terminación.
Criterio de cuantificación de proyecto: Longitud medida en proyección horizontal, según documentación gráfica de Proyecto.
Criterio de cuantificación de obra: Se medirá, en proyección horizontal, la longitud realmente ejecutada según especificaciones de Proyecto.

| Código | Ud | Descripción | Rendimiento | Precio | Importe |
|---|---|---|---|---|---|
| mt15dac010c | m² | Membrana impermeabilizante flexible de PVC-P, (fv), de 1,2 mm de espesor, con armado de velo de fibra de vidrio, y con resistencia a la intemperie. (material) | 1 | 323.63 | 323.630 |
| mt15sja030cd | m | Fondo de juntas para sellado en cordones de polietileno expandido, de 25 mm de diámetro, para limitar la profundidad de la junta de contracción. (material) | 1.05 | 11.71 | 12.296 |
| mo029 | h | Oficial aplicador de membranas y mantos impermeabilizantes. (mano de obra) | 0.169 | 119.98 | 20.277 |
| mo067 | h | Ayudante aplicador de membranas y mantos impermeabilizantes. (mano de obra) | 0.169 | 73.05 | 12.345 |
| % | % | Herramienta menor | 2 % | 368.548 | 7.371 |
|  |  | Costes directos |  |  | 375.919 |

Residuos:
- colocación: mt15dac010c; factor de residuo 0.0434167
- colocación: mt15sja030cd; factor de residuo 0.044

## Recursos

**mt15dac010c** m² Membrana impermeabilizante flexible de PVC-P
Datos técnicos: Coste energético 123.245 MJ; Emisión de CO2 4.400 kg; Código LER 17 06 04; Masa del elemento 1.5 kg; Volumen 0.0025 m3
Residuos:
- embalaje: re170203 Plástico. (componente de residuo); rendimiento 0.026 kg; Código LER 17 02 03; Masa del elemento 1 kg; Volumen 0.001667 m3

**mt15sja030cd** m Fondo de juntas para sellado en cordones de polietileno expandido
Datos técnicos: Coste energético 10.093 MJ; Emisión de CO2 0.091 kg; Código LER 17 02 03; Masa del elemento 0.034 kg; Volumen 0.000057 m3
Residuos:
- embalaje: re170201 Madera. (componente de residuo); rendimiento 0.04 kg; Código LER 17 02 01; Masa del elemento 1 kg; Volumen 0.000909 m3
