# Sustitución de coladera en techumbre plana

- Propiedad del archivo: CYPE Ingenieros S.A.
- Formato: FIEBDC-3/2016
- Programa: Generador de precios de la construcción. CYPE Ingenieros, S.A.
- Fecha: 24/05/2024
- Ámbito geográfico: México
- Divisa: MXN
- Costes indirectos: 3 %
- Gastos generales: 13 %
- Beneficio industrial: 6 %
- IVA: 16 %

## Q Techumbres

### QA Planas transitables, no ventiladas

#### QAW Sustituciones

**QAW010** Ud Sustitución de coladera en techumbre plana.
Sustitución de coladera deteriorada de salida vertical en techumbre plana, por coladera de caucho EPDM, de salida vertical, de 80 mm de diámetro, con rejilla plana de caucho EPDM. Incluso retirada de la coladera deteriorado, conexión a la red de saneamiento del edificio, reparación de los desperfectos que se puedan ocasionar en los elementos del entorno que deban mantenerse, limpieza, acopio, retiro y carga manual de escombros sobre camión o contenedor. Totalmente terminado, conexionado y probado.
Incluye: Retirada y acopio del material deteriorado. Limpieza de los restos de obra. Colocación de la nueva coladera. Carga del material desmontado y restos de obra sobre camión o contenedor.
Criterio de cuantificación de proyecto: Número de unidades previstas, según documentación gráfica de Proyecto.
Criterio de cuantificación de obra: Se medirá el número de unidades realmente ejecutadas según especificaciones de Proyecto.

| Código | Ud | Descripción | Rendimiento | Precio | Importe |
|---|---|---|---|---|---|
| mt15acc050ze | Ud | Coladera de caucho EPDM, de salida vertical, de 80 mm de diámetro, con rejilla plana de caucho EPDM. (material) | 1 | 254.93 | 254.930 |
| mt36tie010ea | m | Tubo de PVC, serie B, de 90 mm de diámetro y 3 mm de espesor, con extremo abocardado. (material) | 1 | 75.94 | 75.940 |
| mo008 | h | Oficial plomero. (mano de obra) | 0.414 | 123.28 | 51.038 |
| mo113 | h | Cabo albañil. (mano de obra) | 0.345 | 70.3 | 24.254 |
| % | % | Herramienta menor | 2 % | 406.162 | 8.123 |
|  |  | Costes directos |  |  | 414.285 |

Residuos:
- colocación: mt36tie010ea Tubo de PVC, serie B, de 90 mm de diámetro y 3 mm de espesor, con extremo abocardado; factor de residuo 0.08
- demolición: ruo170203 Plástico. (componente de residuo); rendimiento 0.56 kg; Código LER 17 02 03; Masa del elemento 1 kg; Volumen 0.001667 m3

## Recursos

**mt36tie010ea** m Tubo de PVC, serie B, de 90 mm de diámetro y 3 mm de espesor, con extremo abocardado
Datos técnicos: Coste energético 60.007 MJ; Emisión de CO2 5.933 kg; Código LER 17 02 03; Masa del elemento 1.23 kg; Volumen 0.00205 m3
Residuos:
- embalaje: re170201 Madera. (componente de residuo); rendimiento 0.04 kg; Código LER 17 02 01; Masa del elemento 1 kg; Volumen 0.000909 m3
- embalaje: re170203 Plástico. (componente de residuo); rendimiento 0.001 kg; Código LER 17 02 03; Masa del elemento 1 kg; Volumen 0.001667 m3
