# Techumbre plana no transitable, ventilada, autoprotegida, tipo convencional. Impermeabilización con mantos prefabricados asfálticos, tipo monocapa

- Propiedad del archivo: CYPE Ingenieros S.A.
- Formato: FIEBDC-3/2016
- Programa: Generador de precios de la construcción. CYPE Ingenieros, S.A.
- Fecha: 07/10/2024
- Ámbito geográfico: México
- Divisa: MXN
- Costes indirectos: 3 %
- Gastos generales: 13 %
- Beneficio industrial: 6 %
- IVA: 16 %

## Q Techumbres

### QE Planas no transitables, ventiladas

#### QEA Autoprotegidas

**QEA010** m² Techumbre plana no transitable, ventilada, autoprotegida, tipo convencional. Impermeabilización con mantos prefabricados asfálticos, tipo monocapa.
Techumbre plana no transitable, ventilada, autoprotegida, tipo convencional, pendiente del 1% al 15%. FORMACIÓN DE PENDIENTES: tablero cerámico hueco machihembrado de 80x25x3,5 cm con capa de regularización de mortero de cemento, confeccionado en obra, dosificación 1:6, de 3 cm de espesor, acabado flotado, sobre muros divisorios aligerados de tabique de barro hueco de 24x11,5x9 cm, asentado con mortero de cemento, confeccionado en obra, dosificación 1:6, dispuestos cada 80 cm y con 30 cm de altura media, rematados superiormente con maestras de mortero de cemento, confeccionado en obra, dosificación 1:6; AISLAMIENTO TÉRMICO: fieltro aislante de lana mineral; IMPERMEABILIZACIÓN: tipo monocapa, adherida, formada por manto prefabricado de betún modificado con elastómero SBS, de 3,5 mm de espesor, con armado de fieltro de poliéster reforzado y estabilizado de 150 g/m² previa imprimación con emulsión asfáltica aniónica con cargas.
Criterio de valoración económica: El precio no incluye la ejecución y el sellado de las juntas ni la ejecución de remates en los encuentros con paramentos y desagües.
Incluye: Replanteo de los puntos singulares. Replanteo de las pendientes y trazo de limatesas, limahoyas y juntas. Formación de pendientes mediante encintado de limatesas, limahoyas y juntas con maestras de muro divisorio. Relleno de juntas con poliestireno expandido. Ejecución de los muros divisorios aligerados. Revisión de la superficie base en la que se realiza la fijación del aislamiento de acuerdo con las exigencias de la técnica a emplear. Corte, ajuste y colocación del aislamiento. Ejecución del tablero cerámico machihembrado sobre los muros divisorios aligerados. Colado, extendido y regleado de la capa de mortero de regularización. Limpieza y preparación de la superficie. Colocación de la impermeabilización.
Criterio de cuantificación de proyecto: Superficie medida en proyección horizontal, según documentación gráfica de Proyecto, desde las caras interiores de los antepechos o petos perimetrales que la limitan.
Criterio de cuantificación de obra: Se medirá, en proyección horizontal, la superficie realmente ejecutada según especificaciones de Proyecto, desde las caras interiores de los antepechos o petos perimetrales que la limitan.

| Código | Ud | Descripción | Rendimiento | Precio | Importe |
|---|---|---|---|---|---|
| mt04lvc010c | Ud | Tabique de barro hueco doble, para revestir, 24x11,5x9 cm, densidad 780 kg/m³. (material) | 12 | 4.89 | 58.680 |
| mt08aaa010a | m³ | Agua. (material) | 0.012 | 22.64 | 0.272 |
| mt01arg005a | t | Arena de cantera, para mortero hecho en obra. (material) | 0.065 | 312.71 | 20.326 |
| mt08cem000f | kg | Cemento gris en sacos. (material) | 10 | 2.22 | 22.200 |
| mt16pea020b | m² | Panel rígido de poliestireno expandido, mecanizado lateral recto, de 20 mm de espesor, resistencia térmica 0,55 m²K/W, conductividad térmica 0,036 W/(mK), para junta de contracción. (material) | 0.01 | 39.69 | 0.397 |
| mt16lra040a | m² | Fieltro aislante de lana mineral, revestido por una de sus caras con un complejo de papel kraft con polietileno que actúa como barrera de vapor, de 80 mm de espesor, resistencia térmica 2 m²K/W, conductividad térmica 0,042 W/(mK), Euroclase F de reacción al fuego, capacidad de absorción de agua a corto plazo <=1 kg/m² y factor de resistencia a la difusión del vapor de agua 1,3. (material) | 1.2 | 257.45 | 308.940 |
| mt04lvg020c | Ud | Tablero cerámico hueco machihembrado, para revestir, 80x25x3 cm, con las testas rectas. (material) | 5 | 19.49 | 97.450 |
| mt14lga010ea | m² | Manto prefabricado de betún modificado con elastómero SBS, de 3,5 mm de espesor, masa nominal 5 kg/m², con armado de fieltro de poliéster reforzado y estabilizado de 150 g/m², con autoprotección mineral de color gris. (material) | 1.1 | 253.42 | 278.762 |
| mt14iea020c | kg | Emulsión asfáltica aniónica con cargas. (material) | 0.3 | 97.69 | 29.307 |
| mq06hor010 | h | Revolvedora de concreto eléctrica con una capacidad de amasado de 160 l. (maquinaria) | 0.032 | 53.42 | 1.709 |
| mo020 | h | Oficial albañil. (mano de obra) | 1.077 | 121.97 | 131.362 |
| mo113 | h | Cabo albañil. (mano de obra) | 1.519 | 71.46 | 108.548 |
| mo054 | h | Oficial colocador de aislantes. (mano de obra) | 0.069 | 125.33 | 8.648 |
| mo101 | h | Ayudante colocador de aislantes. (mano de obra) | 0.069 | 74.26 | 5.124 |
| mo029 | h | Oficial aplicador de membranas y mantos impermeabilizantes. (mano de obra) | 0.138 | 121.97 | 16.832 |
| mo067 | h | Ayudante aplicador de membranas y mantos impermeabilizantes. (mano de obra) | 0.138 | 74.26 | 10.248 |
| % | % | Herramienta menor | 2 % | 1098.805 | 21.976 |
|  |  | Costes directos |  |  | 1120.781 |

Residuos:
- colocación: mt04lvc010c Tabique de barro hueco doble, para revestir, 24x11,5x9 cm, densidad 780 kg/m³; factor de residuo 0.04494
- colocación: mt01arg005a Arena de cantera, para mortero hecho en obra; factor de residuo 0.00501329
- colocación: mt08cem000f Cemento gris en sacos; factor de residuo 0.0063
- colocación: mt16pea020b; factor de residuo 0.048
- colocación: mt16lra040a; factor de residuo 0.0535413
- colocación: mt04lvg020c Tablero cerámico hueco machihembrado, para revestir, 80x25x3 cm, con las testas rectas; factor de residuo 0.0196
- colocación: mt14lga010ea; factor de residuo 0.05691
- colocación: mt14iea020c Emulsión asfáltica aniónica con cargas; factor de residuo 0.007

## Recursos

**mt04lvc010c** Ud Tabique de barro hueco doble, para revestir, 24x11,5x9 cm, densidad 780 kg/m³
Datos técnicos: Coste energético 7.025 MJ; Emisión de CO2 0.442 kg; Código LER 17 01 02; Masa del elemento 1.9 kg; Volumen 0.00152 m3
Residuos:
- embalaje: re170201 Madera. (componente de residuo); rendimiento 0.01 kg; Código LER 17 02 01; Masa del elemento 1 kg; Volumen 0.000909 m3
- embalaje: re170203 Plástico. (componente de residuo); rendimiento 0.001 kg; Código LER 17 02 03; Masa del elemento 1 kg; Volumen 0.001667 m3

**mt08aaa010a** m³ Agua
Datos técnicos: Coste energético 60.000 MJ; Emisión de CO2 30.000 kg

**mt01arg005a** t Arena de cantera, para mortero hecho en obra
Datos técnicos: Coste energético 75.000 MJ; Emisión de CO2 4.000 kg; Código LER 01 04 08; Masa del elemento 1000 kg; Volumen 0.666667 m3

**mt08cem000f** kg Cemento gris en sacos
Datos técnicos: Coste energético 7.174 MJ; Emisión de CO2 0.904 kg; Código LER 17 01 01; Masa del elemento 1 kg; Volumen 0.000667 m3
Residuos:
- embalaje: re150101 Envases de papel y cartón. (componente de residuo); rendimiento 0.014 kg; Código LER 15 01 01; Masa del elemento 1 kg; Volumen 0.001333 m3
- embalaje: re170201 Madera; rendimiento 0.001 kg
- embalaje: re170203 Plástico; rendimiento 0.003 kg

**mt16pea020b** m² Panel rígido de poliestireno expandido
Datos técnicos: Coste energético 57.501 MJ; Emisión de CO2 1.999 kg; Código LER 17 06 04; Masa del elemento 0.6 kg; Volumen 0.001 m3
Residuos:
- embalaje: re170203 Plástico; rendimiento 0.024 kg

**mt16lra040a** m² Fieltro aislante de lana mineral
Datos técnicos: Coste energético 108.867 MJ; Emisión de CO2 2.886 kg; Código LER 17 06 04; Masa del elemento 1.84 kg; Volumen 0.003067 m3
Residuos:
- embalaje: re170203 Plástico; rendimiento 0.026 kg

**mt04lvg020c** Ud Tablero cerámico hueco machihembrado, para revestir, 80x25x3 cm, con las testas rectas
Datos técnicos: Coste energético 21.477 MJ; Emisión de CO2 1.248 kg; Código LER 17 01 03; Masa del elemento 6 kg; Volumen 0.0048 m3
Residuos:
- embalaje: re170201 Madera; rendimiento 0.017 kg
- embalaje: re170203 Plástico; rendimiento 0.004 kg

**mt14lga010ea** m² Manto prefabricado de betún modificado con elastómero SBS
Datos técnicos: Coste energético 291.019 MJ; Emisión de CO2 8.176 kg; Código LER 17 03 02; Masa del elemento 5 kg; Volumen 0.005 m3
Residuos:
- embalaje: re170203 Plástico; rendimiento 0.057 kg

**mt14iea020c** kg Emulsión asfáltica aniónica con cargas
Datos técnicos: Coste energético 31.940 MJ; Emisión de CO2 0.230 kg; Código LER 17 03 02; Masa del elemento 1 kg; Volumen 0.001 m3
