# Limpieza de cobertura de tejas en techumbre inclinada

- Propiedad del archivo: CYPE Ingenieros S.A.
- Formato: FIEBDC-3/2016
- Programa: Generador de precios de la construcción. CYPE Ingenieros, S.A.
- Fecha: 24/05/2024
- Ámbito geográfico: México
- Divisa: MXN
- Costes indirectos: 3 %
- Gastos generales: 13 %
- Beneficio industrial: 6 %
- IVA: 16 %

## Q Techumbres

### QT Inclinadas

#### QTK Preparación del soporte

**QTK020** m² Limpieza de cobertura de tejas en techumbre inclinada.
Limpieza de cobertura de tejas en techumbre inclinada, retirando la suciedad acumulada (escombros, nidos, hojas, etc.), con medios manuales, y aplicación de líquido limpiador para la eliminación de mohos, hongos y manchas de grasa.
Incluye: Limpieza del elemento. Retirada y acopio de escombros. Carga de escombros sobre camión o contenedor.
Criterio de cuantificación de proyecto: Superficie del faldón medida en verdadera magnitud, según documentación gráfica de Proyecto.
Criterio de cuantificación de obra: Se medirá, en verdadera magnitud, la superficie realmente ejecutada según especificaciones de Proyecto.

| Código | Ud | Descripción | Rendimiento | Precio | Importe |
|---|---|---|---|---|---|
| mt08lim130 | l | Líquido limpiador para la eliminación de mohos, hongos y manchas de grasa, de aplicación en fachadas y techumbres. (material) | 0.1 | 25.13 | 2.513 |
| mo113 | h | Cabo albañil. (mano de obra) | 0.691 | 70.3 | 48.577 |
| % | % | Herramienta menor | 2 % | 51.090 | 1.022 |
|  |  | Costes directos |  |  | 52.112 |

Residuos:
- colocación: mt08lim130 Líquido limpiador para la eliminación de mohos, hongos y manchas de grasa, de aplicación en fachadas y techumbres; factor de residuo 0.055

## Recursos

**mt08lim130** l Líquido limpiador para la eliminación de mohos, hongos y manchas de grasa, de aplicación en fachadas y techumbres
Datos técnicos: Coste energético 4.265 MJ; Emisión de CO2 0.194 kg; Código LER 20 01 30; Masa del elemento 1 kg; Volumen 0.001 m3
Residuos:
- embalaje: re170203 Plástico. (componente de residuo); rendimiento 0.023 kg; Código LER 17 02 03; Masa del elemento 1 kg; Volumen 0.001667 m3
