# Piezas especiales para techumbre inclinada de placas asfálticas

- Propiedad del archivo: CYPE Ingenieros S.A.
- Formato: FIEBDC-3/2016
- Programa: Generador de precios de la construcción. CYPE Ingenieros, S.A.
- Fecha: 24/05/2024
- Ámbito geográfico: México
- Divisa: MXN
- Costes indirectos: 3 %
- Gastos generales: 13 %
- Beneficio industrial: 6 %
- IVA: 16 %

## Q Techumbres

### QU Componentes de techumbres inclinadas y curvas

#### QUA De placas asfálticas

**QUA012** Ud Piezas especiales para techumbre inclinada de placas asfálticas.
Aireador, de 86x47 cm, para techumbre inclinada, con una pendiente mayor del 10%. Incluso accesorios de fijación de las piezas a las placas.
Incluye: Replanteo y colocación de las piezas especiales sobre las láminas de techo. Fijación de las piezas a las placas.
Criterio de cuantificación de proyecto: Número de unidades previstas, según documentación gráfica de Proyecto.
Criterio de cuantificación de obra: Se medirá el número de unidades realmente ejecutadas según especificaciones de Proyecto.

| Código | Ud | Descripción | Rendimiento | Precio | Importe |
|---|---|---|---|---|---|
| mt13lpo070a | Ud | Aireador, de 86x47 cm, para techumbre de placas asfálticas. (material) | 1 | 1517.08 | 1517.080 |
| mt13lpo032c | Ud | Clavo, para fijación sobre soporte de madera. (material) | 12 | 1.27 | 15.240 |
| mo051 | h | Oficial pailero. (mano de obra) | 0.483 | 123.28 | 59.544 |
| mo098 | h | Ayudante pailero. (mano de obra) | 0.242 | 73.05 | 17.678 |
| % | % | Herramienta menor | 2 % | 1609.542 | 32.191 |
|  |  | Costes directos |  |  | 1641.733 |
