# Tablero de panel sándwich, para formación de faldón en techumbre inclinada

- Propiedad del archivo: CYPE Ingenieros S.A.
- Formato: FIEBDC-3/2016
- Programa: Generador de precios de la construcción. CYPE Ingenieros, S.A.
- Fecha: 24/05/2024
- Ámbito geográfico: México
- Divisa: MXN
- Costes indirectos: 3 %
- Gastos generales: 13 %
- Beneficio industrial: 6 %
- IVA: 16 %

## Q Techumbres

### QU Componentes de techumbres inclinadas y curvas

#### QUN Paneles y tableros para faldones

**QUN040** m² Tablero de panel sándwich, para formación de faldón en techumbre inclinada.
Tablero de panel sándwich machihembrado, compuesto de: cara exterior de tablero de aglomerado hidrófugo de 16 mm de espesor, núcleo aislante de espuma de poliestireno extruido de 40 mm de espesor y cara interior de friso de abeto natural, de 13 mm de espesor, de 2500x600 mm, fijado mecánicamente sobre soporte discontinuo de madera; para formación de faldón en techumbre inclinada. Incluso tirafondos, para fijación sobre soporte de madera; cinta autoadhesiva para sellado de juntas.
Incluye: Replanteo. Corte de las piezas. Colocación de los paneles que forman el tablero. Fijación mecánica de las piezas al soporte. Sellado de juntas y uniones.
Criterio de cuantificación de proyecto: Superficie del faldón medida en verdadera magnitud, según documentación gráfica de Proyecto.
Criterio de cuantificación de obra: Se medirá, en verdadera magnitud, la superficie realmente ejecutada según especificaciones de Proyecto.

| Código | Ud | Descripción | Rendimiento | Precio | Importe |
|---|---|---|---|---|---|
| mt13pso010aaa | m² | Panel sándwich machihembrado, compuesto de: cara exterior de tablero de aglomerado hidrófugo de 16 mm de espesor, núcleo aislante de espuma de poliestireno extruido de 40 mm de espesor y cara interior de friso de abeto natural, de 13 mm de espesor, de 2500x600 mm. (material) | 1.05 | 971.99 | 1020.590 |
| mt13lpo037i | Ud | Tirafondo de acero cincado, de 6 mm de diámetro y 120 mm de longitud, de cabeza avellanada, para fijación sobre soporte de madera. (material) | 6 | 3.19 | 19.140 |
| mt15pdr050c | m | Cinta autoadhesiva, de polietileno, con adhesivo acrílico sin disolventes, armado de polietileno y película de separación de papel siliconado, de 0,34 mm de espesor y 60 mm de anchura, rango de temperatura de trabajo de -40 a 80°C, para el sellado en los encuentros de los paneles y para la fijación y el sellado de láminas impermeabilizantes y para el control del vapor, suministrada en rollos de 25 m de longitud. (material) | 1 | 45.42 | 45.420 |
| mo017 | h | Oficial carpintero. (mano de obra) | 0.221 | 121.71 | 26.898 |
| mo058 | h | Ayudante carpintero. (mano de obra) | 0.221 | 73.5 | 16.244 |
| % | % | Herramienta menor | 2 % | 1128.292 | 22.566 |
|  |  | Costes directos |  |  | 1150.858 |

Residuos:
- colocación: mt13pso010aaa; factor de residuo 0.006
- colocación: mt13lpo037i; factor de residuo 0.00473913
- colocación: mt15pdr050c; factor de residuo 0.044

## Recursos

**mt13pso010aaa** m² Panel sándwich machihembrado
Datos técnicos: Coste energético 1404.065 MJ; Emisión de CO2 1.428 kg; Código LER 17 02 01; Masa del elemento 19.6 kg; Volumen 0.017818 m3
Residuos:
- embalaje: re170203 Plástico. (componente de residuo); rendimiento 0.032 kg; Código LER 17 02 03; Masa del elemento 1 kg; Volumen 0.001667 m3

**mt13lpo037i** Ud Tirafondo de acero cincado
Datos técnicos: Coste energético 0.232 MJ; Emisión de CO2 0.013 kg; Código LER 17 04 05; Masa del elemento 0.023 kg; Volumen 0.000011 m3
Residuos:
- embalaje: re150101 Envases de papel y cartón. (componente de residuo); rendimiento 0.001 kg; Código LER 15 01 01; Masa del elemento 1 kg; Volumen 0.001333 m3

**mt15pdr050c** m Cinta autoadhesiva
Datos técnicos: Coste energético 8.037 MJ; Emisión de CO2 0.018 kg; Código LER 17 02 03; Masa del elemento 0.019 kg; Volumen 0.000032 m3
Residuos:
- embalaje: re170201 Madera. (componente de residuo); rendimiento 0.04 kg; Código LER 17 02 01; Masa del elemento 1 kg; Volumen 0.000909 m3
