# Piezas especiales para techumbre inclinada de lámina perfilada de zinc

- Propiedad del archivo: CYPE Ingenieros S.A.
- Formato: FIEBDC-3/2016
- Programa: Generador de precios de la construcción. CYPE Ingenieros, S.A.
- Fecha: 24/05/2024
- Ámbito geográfico: México
- Divisa: MXN
- Costes indirectos: 3 %
- Gastos generales: 13 %
- Beneficio industrial: 6 %
- IVA: 16 %

## Q Techumbres

### QU Componentes de techumbres inclinadas y curvas

#### QUZ De bandejas de zinc

**QUZ012** Ud Piezas especiales para techumbre inclinada de lámina perfilada de zinc.
Sombrero de zinc, de 120 mm de diámetro y 260 mm de altura, acabado natural, para techumbre inclinada, con una pendiente mayor del 10%. Colocación en obra: con fijaciones mecánicas.
Incluye: Replanteo y colocación de las piezas especiales. Fijación mecánica.
Criterio de cuantificación de proyecto: Número de unidades previstas, según documentación gráfica de Proyecto.
Criterio de cuantificación de obra: Se medirá el número de unidades realmente ejecutadas según especificaciones de Proyecto.

| Código | Ud | Descripción | Rendimiento | Precio | Importe |
|---|---|---|---|---|---|
| mt42sva950rc | Ud | Sombrero de zinc, de 120 mm de diámetro y 260 mm de altura, acabado natural y con una superficie de las aberturas de ventilación de 110 cm²; con accesorios de fijación de las piezas a la cobertura. (material) | 1 | 1101.68 | 1101.680 |
| mo051 | h | Oficial pailero. (mano de obra) | 0.276 | 123.28 | 34.025 |
| mo098 | h | Ayudante pailero. (mano de obra) | 0.138 | 73.05 | 10.081 |
| % | % | Herramienta menor | 2 % | 1145.786 | 22.916 |
|  |  | Costes directos |  |  | 1168.702 |
