# Pieza especial decorativa de azulejo en revestimiento interior con piezas cerámicas. Colocación en capa gruesa

- Propiedad del archivo: CYPE Ingenieros S.A.
- Formato: FIEBDC-3/2016
- Programa: Generador de precios de la construcción. CYPE Ingenieros, S.A.
- Fecha: 24/05/2024
- Ámbito geográfico: México
- Divisa: MXN
- Costes indirectos: 3 %
- Gastos generales: 13 %
- Beneficio industrial: 6 %
- IVA: 16 %

## R Revestimientos y lambrines

### RA De piezas rígidas en paramentos verticales

#### RAU Piezas especiales

**RAU010** m Pieza especial decorativa de azulejo en revestimiento interior con piezas cerámicas. Colocación en capa gruesa.
Moldura de azulejo, de 25x200 mm, gama media, en revestimiento interior con piezas cerámicas. SOPORTE: paramento de mampostería, vertical, de hasta 3 m de altura. COLOCACIÓN: en capa gruesa con mortero de cemento 1:6. REJUNTADO: con mortero de juntas cementoso mejorado, con absorción de agua reducida y resistencia elevada a la abrasión tipo CG 2 W A, color blanco, en juntas de 3 mm de espesor. Incluso crucetas de PVC.
Incluye: Replanteo. Corte de la pieza. Colocación de la pieza. Limpieza final.
Criterio de cuantificación de proyecto: Longitud medida según documentación gráfica de Proyecto, sin incluir huecos de puertas. No se ha incrementado la cuantificación por roturas y recortes, ya que en la descomposición se ha considerado un 5% más de piezas.
Criterio de cuantificación de obra: Se medirá la longitud realmente ejecutada según especificaciones de Proyecto.

| Código | Ud | Descripción | Rendimiento | Precio | Importe |
|---|---|---|---|---|---|
| mt19ala110Kb | m | Moldura de azulejo, de 25x200 mm, gama media. (material) | 1.05 | 255.51 | 268.286 |
| mt09mor010c | m³ | Mortero de cemento CEM II/B-P 32,5 N tipo M-5, confeccionado en obra con 250 kg/m³ de cemento y una proporción en volumen 1/6. (material) | 0.001 | 1690.11 | 1.690 |
| mt18acc100a | Ud | Kit de crucetas de PVC para garantizar un espesor de las juntas entre piezas de entre 1 y 20 mm, en revestimientos y pisos cerámicos. (material) | 0.335 | 44.92 | 15.048 |
| mo024 | h | Oficial azulejero. (mano de obra) | 0.239 | 119.98 | 28.675 |
| mo062 | h | Ayudante azulejero. (mano de obra) | 0.12 | 73.05 | 8.766 |
| % | % | Herramienta menor | 2 % | 322.465 | 6.449 |
|  |  | Costes directos |  |  | 328.914 |

Residuos:
- colocación: mt09mor010c; factor de residuo 0.0036

## Recursos

**mt09mor010c** m³ Mortero de cemento CEM II/B-P 32,5 N tipo M-5
Datos técnicos: Coste energético 3724.000 MJ; Emisión de CO2 323.000 kg; Código LER 17 01 01; Masa del elemento 1900 kg; Volumen 1.266667 m3
