# Nariz de escalón de madera

- Propiedad del archivo: CYPE Ingenieros S.A.
- Formato: FIEBDC-3/2016
- Programa: Generador de precios de la construcción. CYPE Ingenieros, S.A.
- Fecha: 02/06/2025
- Ámbito geográfico: México
- Divisa: MXN
- Costes indirectos: 3 %
- Gastos generales: 13 %
- Beneficio industrial: 6 %
- IVA: 16 %

## R Revestimientos y lambrines

### RE Peldaños

#### REA Remates

**REA100** Ud Nariz de escalón de madera.
Remate de peldaño, mediante nariz de escalón de 1200 mm de longitud, formado por perfil de aluminio, con revestimiento de madera de haya, acabado barnizado, de 65 mm de anchura y 33 mm de altura, fijado con adhesivo.
Incluye: Limpieza y preparación de la superficie soporte. Replanteo. Corte, colocación y fijación del perfil. Resolución de encuentros.
Criterio de cuantificación de proyecto: Longitud medida según documentación gráfica de Proyecto.
Criterio de cuantificación de obra: Se medirá la longitud realmente ejecutada según especificaciones de Proyecto.

| Código | Ud | Descripción | Rendimiento | Precio | Importe |
|---|---|---|---|---|---|
| mt18rpe100d | Ud | Nariz de escalón de 1200 mm de longitud, formado por perfil de aluminio, con revestimiento de madera de haya, acabado barnizado, de 65 mm de anchura y 33 mm de altura. (material) | 1 | 538.61 | 538.610 |
| mo023 | h | Oficial colocador de pisos. (mano de obra) | 0.073 | 127.32 | 9.294 |
| % | % | Herramienta menor | 2 % | 547.904 | 10.958 |
|  |  | Costes directos |  |  | 558.862 |

## Recursos

**mt18rpe100d** Ud Nariz de escalón de 1200 mm de longitud
Datos técnicos: Coste energético 231.281 MJ; Emisión de CO2 0.813 kg
Residuos:
- embalaje: re170203 Plástico. (componente de residuo); rendimiento 0.102 kg; Código LER 17 02 03; Masa del elemento 1 kg; Volumen 0.001667 m3
- embalaje: re170604 Materiales de aislamiento distintos de los especificados en los códigos 17 06 01 y 17 06 03. (componente de residuo); rendimiento 0.023 kg; Código LER 17 06 04; Masa del elemento 1 kg; Volumen 0.001667 m3
