# Nariz de escalón de madera

- Propiedad del archivo: CYPE Ingenieros S.A.
- Formato: FIEBDC-3/2016
- Programa: Generador de precios de la construcción. CYPE Ingenieros, S.A.
- Fecha: 02/06/2025
- Ámbito geográfico: México
- Divisa: MXN
- Costes indirectos: 3 %
- Gastos generales: 13 %
- Beneficio industrial: 6 %
- IVA: 16 %

## R Revestimientos y lambrines

### RE Peldaños

#### REA Remates

**REA100** Ud Nariz de escalón de madera.
Remate de peldaño, mediante nariz de escalón en escuadra, con lado mayor de 1000 mm de longitud y lado menor de 350 mm de longitud, formado por perfil de aluminio con revestimiento de madera de roble, acabado barnizado, de 65 mm de anchura y 33 mm de altura, fijado con adhesivo.
Incluye: Limpieza y preparación de la superficie soporte. Replanteo. Corte, colocación y fijación del perfil. Resolución de encuentros.
Criterio de cuantificación de proyecto: Longitud medida según documentación gráfica de Proyecto.
Criterio de cuantificación de obra: Se medirá la longitud realmente ejecutada según especificaciones de Proyecto.

| Código | Ud | Descripción | Rendimiento | Precio | Importe |
|---|---|---|---|---|---|
| mt18rpe105a | Ud | Nariz de escalón en escuadra, con lado mayor de 1000 mm de longitud y lado menor de 350 mm de longitud, formado por perfil de aluminio con revestimiento de madera de roble, acabado barnizado, de 65 mm de anchura y 33 mm de altura. (material) | 1 | 548.64 | 548.640 |
| mo023 | h | Oficial colocador de pisos. (mano de obra) | 0.073 | 127.32 | 9.294 |
| % | % | Herramienta menor | 2 % | 557.934 | 11.159 |
|  |  | Costes directos |  |  | 569.093 |

## Recursos

**mt18rpe105a** Ud Nariz de escalón en escuadra
Datos técnicos: Coste energético 273.221 MJ; Emisión de CO2 0.864 kg
Residuos:
- embalaje: re170203 Plástico. (componente de residuo); rendimiento 0.102 kg; Código LER 17 02 03; Masa del elemento 1 kg; Volumen 0.001667 m3
- embalaje: re170604 Materiales de aislamiento distintos de los especificados en los códigos 17 06 01 y 17 06 03. (componente de residuo); rendimiento 0.023 kg; Código LER 17 06 04; Masa del elemento 1 kg; Volumen 0.001667 m3
