# Revestimiento de peldaño de escalera interior, con piezas de gres porcelánico esmaltado. Colocación en capa fina

- Propiedad del archivo: CYPE Ingenieros S.A.
- Formato: FIEBDC-3/2016
- Programa: Generador de precios de la construcción. CYPE Ingenieros, S.A.
- Fecha: 02/06/2025
- Ámbito geográfico: México
- Divisa: MXN
- Costes indirectos: 3 %
- Gastos generales: 13 %
- Beneficio industrial: 6 %
- IVA: 16 %

## R Revestimientos y lambrines

### RE Peldaños

#### REG De piezas cerámicas

**REG110** m Revestimiento de peldaño de escalera interior, con piezas de gres porcelánico esmaltado. Colocación en capa fina.
Revestimiento de peldaño de escalera interior, con piezas de gres porcelánico esmaltado, formado por huella con canto redondeado, y tabica, gama media, capacidad de absorción de agua E<0,5%, con resistencia al deslizamiento media. COLOCACIÓN: en capa fina y mediante aplicación de adhesivo simple con adhesivo cementoso mejorado, C2 TE, con deslizamiento reducido y tiempo abierto ampliado. REJUNTADO: con mortero de juntas cementoso mejorado, con absorción de agua reducida y resistencia elevada a la abrasión tipo CG 2 W A, color blanco, en juntas de 2 mm de espesor.
Incluye: Replanteo de las piezas. Formación de encajes en esquinas y rincones. Humectación del escalonado. Colocación con mortero de cemento. Tendido de cordeles. Colocación de las piezas. Aplanado fino de la contrahuella. Limpieza del tramo.
Criterio de cuantificación de proyecto: Longitud de la arista formada por la huella y la tabica, medida según documentación gráfica de Proyecto.
Criterio de cuantificación de obra: Se medirá, en la arista de intersección entre huella y tabica, la longitud realmente ejecutada según especificaciones de Proyecto.

| Código | Ud | Descripción | Rendimiento | Precio | Importe |
|---|---|---|---|---|---|
| mt09mcp100d | kg | Adhesivo cementoso mejorado, C2 TE, con deslizamiento reducido y tiempo abierto ampliado, color blanco, a base de cemento de alta resistencia, agregados seleccionados, aditivos y resinas sintéticas, para la colocación en capa fina de todo tipo de piezas cerámicas en paramentos verticales interiores y pisos interiores y exteriores. (material) | 1.32 | 7.37 | 9.728 |
| mt18bcp105lc | m | Huella de gres porcelánico esmaltado con canto redondeado, gama media, capacidad de absorción de agua E<0,5%, con resistencia al deslizamiento media. (material) | 1.05 | 345.15 | 362.408 |
| mt18bcp106lc | m | Tabica de gres porcelánico esmaltado, gama media, capacidad de absorción de agua E<0,5%. (material) | 1.05 | 121.55 | 127.628 |
| mt18acc100a | Ud | Kit de crucetas de PVC para garantizar un espesor de las juntas entre piezas de entre 1 y 20 mm, en revestimientos y pisos cerámicos. (material) | 0.052 | 44.53 | 2.316 |
| mt09mcp020bB | kg | Mortero de juntas cementoso mejorado, con absorción de agua reducida y resistencia elevada a la abrasión, tipo CG2 W A, color blanco, para juntas de 2 a 15 mm, a base de cemento de alta resistencia, agregados seleccionados, aditivos especiales y pigmentos, con efecto antimoho, antiverdín y preventivo de las eflorescencias, hidrorrepelente, especial para emboquillado de todo tipo de piezas cerámicas y piedras naturales en zonas de proliferación de microorganismos. (material) | 0.053 | 24.7 | 1.309 |
| mo023 | h | Oficial colocador de pisos. (mano de obra) | 0.879 | 127.32 | 111.914 |
| mo061 | h | Ayudante colocador de pisos. (mano de obra) | 0.439 | 77.51 | 34.027 |
| % | % | Herramienta menor | 2 % | 649.330 | 12.987 |
|  |  | Costes directos |  |  | 662.317 |

Residuos:
- colocación: mt09mcp100d; factor de residuo 0.07
- colocación: mt18bcp105lc; factor de residuo 0.0123
- colocación: mt18bcp106lc Tabica de gres porcelánico esmaltado, gama media, capacidad de absorción de agua E<0,5%; factor de residuo 0.0385
- colocación: mt09mcp020bB; factor de residuo 0.07

## Recursos

**mt09mcp100d** kg Adhesivo cementoso mejorado
Datos técnicos: Coste energético 3.871 MJ; Emisión de CO2 0.344 kg; Código LER 17 09 04; Masa del elemento 1 kg; Volumen 0.000667 m3
Residuos:
- embalaje: re170203 Plástico. (componente de residuo); rendimiento 0.003 kg; Código LER 17 02 03; Masa del elemento 1 kg; Volumen 0.001667 m3

**mt18bcp105lc** m Huella de gres porcelánico esmaltado con canto redondeado
Datos técnicos: Coste energético 3.496 MJ; Emisión de CO2 0.155 kg; Código LER 17 01 03; Masa del elemento 0.23 kg; Volumen 0.000184 m3
Residuos:
- embalaje: re150101 Envases de papel y cartón. (componente de residuo); rendimiento 0.041 kg; Código LER 15 01 01; Masa del elemento 1 kg; Volumen 0.001333 m3
- embalaje: re170201 Madera. (componente de residuo); rendimiento 0.006 kg; Código LER 17 02 01; Masa del elemento 1 kg; Volumen 0.000909 m3

**mt18bcp106lc** m Tabica de gres porcelánico esmaltado, gama media, capacidad de absorción de agua E<0,5%
Datos técnicos: Coste energético 3.221 MJ; Emisión de CO2 0.153 kg; Código LER 17 01 03; Masa del elemento 0.23 kg; Volumen 0.000184 m3
Residuos:
- embalaje: re150101 Envases de papel y cartón; rendimiento 0.034 kg
- embalaje: re170201 Madera; rendimiento 0.004 kg

**mt09mcp020bB** kg Mortero de juntas cementoso mejorado
Datos técnicos: Coste energético 7.725 MJ; Emisión de CO2 0.576 kg; Código LER 17 09 04; Masa del elemento 1 kg; Volumen 0.000667 m3
Residuos:
- embalaje: re150101 Envases de papel y cartón; rendimiento 0.02 kg
- embalaje: re170201 Madera; rendimiento 0.005 kg
- embalaje: re170203 Plástico; rendimiento 0.008 kg
