# Imprimación anticorrosiva, para la protección de elementos de acero frente a la corrosión

- Propiedad del archivo: CYPE Ingenieros S.A.
- Formato: FIEBDC-3/2016
- Programa: Generador de precios de la construcción. CYPE Ingenieros, S.A.
- Fecha: 02/11/2025
- Ámbito geográfico: México
- Divisa: MXN
- Costes indirectos: 3 %
- Gastos generales: 13 %
- Beneficio industrial: 6 %
- IVA: 16 %

## R Revestimientos y lambrines

### RL Tratamientos superficiales de protección

#### RLC Anticorrosión

**RLC010** m² Imprimación anticorrosiva, para la protección de elementos de acero frente a la corrosión.
Aplicación manual de dos manos de imprimación anticorrosiva, bicomponente, hasta alcanzar un espesor total de 100 µm, para la protección de elementos de acero frente a la corrosión.
Incluye: Limpieza del soporte. Aplicación del producto.
Criterio de cuantificación de proyecto: Superficie medida según documentación gráfica de Proyecto, con el mismo criterio que el soporte base.
Criterio de cuantificación de obra: Se medirá la superficie realmente ejecutada según especificaciones de Proyecto, con el mismo criterio que el soporte base.

| Código | Ud | Descripción | Rendimiento | Precio | Importe |
|---|---|---|---|---|---|
| mt27tsd030a | kg | Imprimación anticorrosiva, bicomponente, a base de resina epoxi, inhibidores de corrosión y agua. (material) | 0.5 | 200.29 | 100.145 |
| mo038 | h | Oficial pintor. (mano de obra) | 0.692 | 127.32 | 88.105 |
| mo076 | h | Ayudante pintor. (mano de obra) | 0.415 | 77.51 | 32.167 |
| % | % | Herramienta menor | 2 % | 220.417 | 4.408 |
|  |  | Costes directos |  |  | 224.825 |
