# Consolidación de revestimiento absorbente

- Propiedad del archivo: CYPE Ingenieros S.A.
- Formato: FIEBDC-3/2016
- Programa: Generador de precios de la construcción. CYPE Ingenieros, S.A.
- Fecha: 24/05/2024
- Ámbito geográfico: México
- Divisa: MXN
- Costes indirectos: 3 %
- Gastos generales: 13 %
- Beneficio industrial: 6 %
- IVA: 16 %

## R Revestimientos y lambrines

### RL Tratamientos superficiales de protección

#### RLE Consolidantes

**RLE010** m² Consolidación de revestimiento absorbente.
Formación de capa de sellado y consolidación de revestimiento absorbente deteriorado, en paramentos verticales, mediante la aplicación con brocha, rodillo o pistola, de impregnación acuosa consolidante, incolora, hidrófuga, monocomponente, acabado semibrillante, con un consumo medio de 0,1 l/m². Incluso protección de las superficies contiguas y limpieza final.
Incluye: Protección de las superficies contiguas. Aplicación del producto. Limpieza final.
Criterio de cuantificación de proyecto: Superficie medida según documentación gráfica de Proyecto.
Criterio de cuantificación de obra: Se medirá la superficie realmente ejecutada según especificaciones de Proyecto.

| Código | Ud | Descripción | Rendimiento | Precio | Importe |
|---|---|---|---|---|---|
| mt27tsu020b | l | Impregnación acuosa consolidante, incolora, hidrófuga, monocomponente, acabado semibrillante; para aplicar con brocha, rodillo o pistola. (material) | 0.1 | 302.25 | 30.225 |
| mo111 | h | Peón revocador. (mano de obra) | 0.18 | 72.6 | 13.068 |
| % | % | Herramienta menor | 2 % | 43.293 | 0.866 |
|  |  | Costes directos |  |  | 44.159 |
