# Trampilla para revestimiento interior de placas de yeso. Sistema "KNAUF"

- Propiedad del archivo: CYPE Ingenieros S.A.
- Formato: FIEBDC-3/2016
- Programa: Generador de precios de la construcción. CYPE Ingenieros, S.A.
- Fecha: 24/05/2024
- Ámbito geográfico: México
- Divisa: MXN
- Costes indirectos: 3 %
- Gastos generales: 13 %
- Beneficio industrial: 6 %
- IVA: 16 %

## R Revestimientos y lambrines

### RR Lambrines

#### RRY De placas de yeso

**RRY021** Ud Trampilla para revestimiento interior de placas de yeso. Sistema "KNAUF".
Trampilla de registro gama Cortafuego, Cortafuego Tras EI 120 50, sistema E135.a "KNAUF", de 600x600 mm, formada por marco de acero y puerta de placa de yeso (2 cortafuego (DF), de 25 mm de espesor cada placa), para revestimiento interior de placas de yeso. Incluso accesorios de montaje.
Criterio de valoración económica: El precio incluye la resolución de encuentros y puntos singulares.
Incluye: Marcado y corte de la placa de yeso. Colocación de la trampilla.
Criterio de cuantificación de proyecto: Número de unidades previstas, según documentación gráfica de Proyecto.
Criterio de cuantificación de obra: Se medirá el número de unidades realmente colocadas según especificaciones de Proyecto.

| Código | Ud | Descripción | Rendimiento | Precio | Importe |
|---|---|---|---|---|---|
| mt12ppk060dqkode | Ud | Trampilla de registro gama Cortafuego, Cortafuego Tras EI 120 50, sistema E135.a "KNAUF", de 600x600 mm, formada por marco de acero y puerta de placa de yeso (2 cortafuego (DF), de 25 mm de espesor cada placa). (material) | 1 | 8121.01 | 8121.010 |
| mo053 | h | Oficial montador de mamparas y sistemas de placas. (mano de obra) | 0.152 | 123.28 | 18.739 |
| mo100 | h | Ayudante montador de mamparas y sistemas de placas. (mano de obra) | 0.152 | 73.05 | 11.104 |
| % | % | Herramienta menor | 2 % | 8150.853 | 163.017 |
|  |  | Costes directos |  |  | 8313.870 |

## Recursos

**mt12ppk060dqkode** Ud Trampilla de registro gama Cortafuego
Datos técnicos: Coste energético 98.606 MJ; Emisión de CO2 5.033 kg
Residuos:
- embalaje: re150101 Envases de papel y cartón. (componente de residuo); rendimiento 0.086 kg; Código LER 15 01 01; Masa del elemento 1 kg; Volumen 0.001333 m3
