# Trampilla para revestimiento interior de placas de yeso. Sistema "KNAUF"

- Propiedad del archivo: CYPE Ingenieros S.A.
- Formato: FIEBDC-3/2016
- Programa: Generador de precios de la construcción. CYPE Ingenieros, S.A.
- Fecha: 24/05/2024
- Ámbito geográfico: México
- Divisa: MXN
- Costes indirectos: 3 %
- Gastos generales: 13 %
- Beneficio industrial: 6 %
- IVA: 16 %

## R Revestimientos y lambrines

### RR Lambrines

#### RRY De placas de yeso

**RRY021** Ud Trampilla para revestimiento interior de placas de yeso. Sistema "KNAUF".
Trampilla de registro gama Especial, F-Tec Drystar, sistema "KNAUF", de 500x500 mm, formada por marco de aluminio y puerta de placa de yeso (1 Drystar (GM-FH1IR), de 12,5 mm de espesor), para revestimiento interior de placas de yeso. Incluso accesorios de montaje.
Criterio de valoración económica: El precio incluye la resolución de encuentros y puntos singulares.
Incluye: Marcado y corte de la placa de yeso. Colocación de la trampilla.
Criterio de cuantificación de proyecto: Número de unidades previstas, según documentación gráfica de Proyecto.
Criterio de cuantificación de obra: Se medirá el número de unidades realmente colocadas según especificaciones de Proyecto.

| Código | Ud | Descripción | Rendimiento | Precio | Importe |
|---|---|---|---|---|---|
| mt12ppk060brarbd | Ud | Trampilla de registro gama Especial, F-Tec Drystar, sistema "KNAUF", de 500x500 mm, formada por marco de aluminio y puerta de placa de yeso (1 Drystar (GM-FH1IR), de 12,5 mm de espesor). (material) | 1 | 3065.11 | 3065.110 |
| mo053 | h | Oficial montador de mamparas y sistemas de placas. (mano de obra) | 0.152 | 123.28 | 18.739 |
| mo100 | h | Ayudante montador de mamparas y sistemas de placas. (mano de obra) | 0.152 | 73.05 | 11.104 |
| % | % | Herramienta menor | 2 % | 3094.953 | 61.899 |
|  |  | Costes directos |  |  | 3156.852 |

## Recursos

**mt12ppk060brarbd** Ud Trampilla de registro gama Especial
Datos técnicos: Coste energético 182.551 MJ; Emisión de CO2 9.208 kg
Residuos:
- embalaje: re150101 Envases de papel y cartón. (componente de residuo); rendimiento 0.08 kg; Código LER 15 01 01; Masa del elemento 1 kg; Volumen 0.001333 m3
