# Lambrín de placas de yeso. Sistema "KNAUF"

- Propiedad del archivo: CYPE Ingenieros S.A.
- Formato: FIEBDC-3/2016
- Programa: Generador de precios de la construcción. CYPE Ingenieros, S.A.
- Fecha: 24/05/2024
- Ámbito geográfico: México
- Divisa: MXN
- Costes indirectos: 3 %
- Gastos generales: 13 %
- Beneficio industrial: 6 %
- IVA: 16 %

## R Revestimientos y lambrines

### RR Lambrines

#### RRY De placas de yeso

**RRY015** m² Lambrín de placas de yeso. Sistema "KNAUF".
Lambrín libre, con resistencia al fuego EI 20, sistema W628.es "KNAUF", de 63 mm de espesor, con nivel de calidad del acabado Q1, formado por placa de yeso tipo cortafuego (DF) de 15 mm de espesor, atornillada directamente a una estructura autoportante de acero galvanizado formada por canales horizontales, sólidamente fijados al suelo y al techo y postes verticales de 48 mm y 0,6 mm de espesor con una modulación de 600 mm y con disposición normal "N", montados sobre canales junto al paramento vertical. Incluso banda desolidarizadora; fijaciones para el anclaje de canales y postes metálicos; tornillería para la fijación de las placas; cinta de papel con refuerzo metálico "KNAUF" y pasta de juntas Jointfiller F-1 GLS "KNAUF", cinta microperforada de papel "KNAUF".
Criterio de valoración económica: El precio incluye la resolución de encuentros y puntos singulares, pero no incluye el aislamiento a colocar entre las placas y el paramento.
Incluye: Replanteo y trazo en la losa inferior y en el superior de los perfiles. Colocación de banda de estanqueidad y canales inferiores, sobre piso terminado o base de asiento. Colocación de banda de estanqueidad y canales superiores, bajo losas. Colocación y fijación de los postes sobre los elementos horizontales. Corte de las placas. Fijación de las placas. Replanteo de las cajas para alojamiento de materiales eléctricos y de paso de instalaciones, y posterior perforación de las placas. Tratamiento de juntas.
Criterio de cuantificación de proyecto: Superficie medida según documentación gráfica de Proyecto, sin duplicar esquinas ni encuentros, deduciendo los huecos de superficie mayor de 8 m² y la mitad del hueco para los de superficie entre 5 y 8 m².
Criterio de cuantificación de obra: Se medirá la superficie realmente ejecutada según especificaciones de Proyecto, sin duplicar esquinas ni encuentros, deduciendo los huecos de superficie mayor de 8 m² y la mitad del hueco para los de superficie entre 5 y 8 m².

| Código | Ud | Descripción | Rendimiento | Precio | Importe |
|---|---|---|---|---|---|
| mt12pfk020b | m | Canal 48/30 "KNAUF" de acero galvanizado. (material) | 0.8 | 25.27 | 20.216 |
| mt12pfk010b | m | Poste 48/35 "KNAUF" de acero galvanizado. (material) | 2.69 | 30.51 | 82.072 |
| mt12pck020b | m | Banda acústica de dilatación, autoadhesiva, de espuma de poliuretano de celdas cerradas "KNAUF", de 3,2 mm de espesor y 50 mm de anchura, resistencia térmica 0,10 m²K/W, conductividad térmica 0,032 W/(mK). (material) | 1.2 | 4.61 | 5.532 |
| mt12ppk010eb | m² | Placa de yeso DF / - 1200 / longitud / 15 / con los bordes longitudinales afinados, cortafuego "KNAUF"; Euroclase A2-s1, d0 de reacción al fuego. (material) | 1.05 | 144.32 | 151.536 |
| mt12ptk010cc | Ud | Tornillo autoperforante TN "KNAUF" 3,5x25. (material) | 15 | 0.17 | 2.550 |
| mt12pik010f | kg | Pasta de juntas Jointfiller F-1 GLS "KNAUF", Euroclase A2-s1, d0 de reacción al fuego, rango de temperatura de trabajo de 5 a 30°C, para aplicación manual con cinta de juntas. (material) | 0.679 | 17.4 | 11.815 |
| mt12pck010a | m | Cinta microperforada de papel "KNAUF" de 50 mm de anchura. (material) | 1.6 | 0.83 | 1.328 |
| mt12pck010d | m | Cinta de papel con refuerzo metálico "KNAUF" de 52 mm de anchura. (material) | 0.15 | 7.95 | 1.193 |
| mo053 | h | Oficial montador de mamparas y sistemas de placas. (mano de obra) | 0.277 | 123.28 | 34.149 |
| mo100 | h | Ayudante montador de mamparas y sistemas de placas. (mano de obra) | 0.277 | 73.05 | 20.235 |
| % | % | Herramienta menor | 2 % | 330.626 | 6.613 |
|  |  | Costes directos |  |  | 337.239 |

Residuos:
- colocación: mt12pfk020b Canal 48/30 "KNAUF" de acero galvanizado; factor de residuo 0.0186017
- colocación: mt12pfk010b Poste 48/35 "KNAUF" de acero galvanizado; factor de residuo 0.0174897
- colocación: mt12pck020b; factor de residuo 0.06
- colocación: mt12ppk010eb; factor de residuo 0.018
- colocación: mt12ptk010cc Tornillo autoperforante TN "KNAUF" 3,5x25; factor de residuo 0.00533333
- colocación: mt12pik010f; factor de residuo 0.03
- colocación: mt12pck010a Cinta microperforada de papel "KNAUF" de 50 mm de anchura; factor de residuo 0.0440299
- colocación: mt12pck010d Cinta de papel con refuerzo metálico "KNAUF" de 52 mm de anchura; factor de residuo 0.044

## Recursos

**mt12pfk020b** m Canal 48/30 "KNAUF" de acero galvanizado
Datos técnicos: Coste energético 77.385 MJ; Emisión de CO2 2.373 kg; Código LER 17 04 05; Masa del elemento 0.58 kg; Volumen 0.000276 m3
Residuos:
- embalaje: re170203 Plástico. (componente de residuo); rendimiento 0.005 kg; Código LER 17 02 03; Masa del elemento 1 kg; Volumen 0.001667 m3

**mt12pfk010b** m Poste 48/35 "KNAUF" de acero galvanizado
Datos técnicos: Coste energético 77.409 MJ; Emisión de CO2 2.374 kg; Código LER 17 04 05; Masa del elemento 0.58 kg; Volumen 0.000276 m3
Residuos:
- embalaje: re170203 Plástico; rendimiento 0.005 kg

**mt12pck020b** m Banda acústica de dilatación
Datos técnicos: Coste energético 1.712 MJ; Emisión de CO2 0.083 kg; Código LER 17 06 04; Masa del elemento 0.0112 kg; Volumen 0.000019 m3
Residuos:
- embalaje: re170203 Plástico; rendimiento 0.001 kg

**mt12ppk010eb** m² Placa de yeso DF / - 1200 / longitud / 15 / con los bordes longitudinales afinados
Datos técnicos: Coste energético 44.668 MJ; Emisión de CO2 2.179 kg; Código LER 17 08 02; Masa del elemento 12 kg; Volumen 0.012 m3
Residuos:
- embalaje: re170203 Plástico; rendimiento 0.004 kg

**mt12ptk010cc** Ud Tornillo autoperforante TN "KNAUF" 3,5x25
Datos técnicos: Coste energético 0.015 MJ; Emisión de CO2 0.002 kg; Código LER 17 04 05; Masa del elemento 0.0015 kg
Residuos:
- embalaje: re150101 Envases de papel y cartón. (componente de residuo); rendimiento 0.001 kg; Código LER 15 01 01; Masa del elemento 1 kg; Volumen 0.001333 m3

**mt12pik010f** kg Pasta de juntas Jointfiller F-1 GLS "KNAUF"
Datos técnicos: Coste energético 12.798 MJ; Emisión de CO2 0.436 kg; Código LER 17 08 02; Masa del elemento 1 kg; Volumen 0.001 m3
Residuos:
- embalaje: re170203 Plástico; rendimiento 0.02 kg

**mt12pck010a** m Cinta microperforada de papel "KNAUF" de 50 mm de anchura
Datos técnicos: Coste energético 0.004 MJ; Emisión de CO2 0.006 kg; Código LER 20 01 01; Masa del elemento 0.0067 kg; Volumen 0.000009 m3

**mt12pck010d** m Cinta de papel con refuerzo metálico "KNAUF" de 52 mm de anchura
Datos técnicos: Coste energético 4.511 MJ; Emisión de CO2 0.348 kg; Código LER 20 01 01; Masa del elemento 0.06 kg; Volumen 0.00008 m3
