# Sellado de junta en piso continuo de concreto, con perfil preformado

- Propiedad del archivo: CYPE Ingenieros S.A.
- Formato: FIEBDC-3/2016
- Programa: Generador de precios de la construcción. CYPE Ingenieros, S.A.
- Fecha: 02/06/2025
- Ámbito geográfico: México
- Divisa: MXN
- Costes indirectos: 3 %
- Gastos generales: 13 %
- Beneficio industrial: 6 %
- IVA: 16 %

## R Revestimientos y lambrines

### RS Pisos

#### RSN Juntas en pavimentos continuos de concreto

**RSN131** m Sellado de junta en piso continuo de concreto, con perfil preformado.
Sellado de junta intermedia de entre 30 y 41 mm de anchura y 60 mm de profundidad, en piso continuo de concreto, con perfil preformado compuesto por dos perfiles de acero inoxidable AISI 304, entre los que se coloca un perfil de neopreno compresible hasta un 50%.
Incluye: Limpieza y preparación del interior de la junta. Corte y colocación del perfil.
Criterio de cuantificación de proyecto: Longitud medida según documentación gráfica de Proyecto.
Criterio de cuantificación de obra: Se medirá la longitud realmente ejecutada según especificaciones de Proyecto.

| Código | Ud | Descripción | Rendimiento | Precio | Importe |
|---|---|---|---|---|---|
| mt18wwe040l | Ud | Perfil preformado para sellado de juntas intermedias de entre 30 y 41 mm de anchura y 60 mm de profundidad, en pavimentos continuos de concreto, compuesto por dos perfiles de acero inoxidable AISI 304, entre los que se coloca un perfil de neopreno compresible hasta un 50%. (material) | 1.05 | 56.71 | 59.546 |
| mo020 | h | Oficial albañil. (mano de obra) | 0.15 | 127.32 | 19.098 |
| % | % | Herramienta menor | 2 % | 78.644 | 1.573 |
|  |  | Costes directos |  |  | 80.217 |
