# Tratamiento de acabado superficial en obra de piso interior de mármol

- Propiedad del archivo: CYPE Ingenieros S.A.
- Formato: FIEBDC-3/2016
- Programa: Generador de precios de la construcción. CYPE Ingenieros, S.A.
- Fecha: 07/10/2024
- Ámbito geográfico: México
- Divisa: MXN
- Costes indirectos: 3 %
- Gastos generales: 13 %
- Beneficio industrial: 6 %
- IVA: 16 %

## R Revestimientos y lambrines

### RS Pisos

#### RSP De piedra natural

**RSP030** m² Tratamiento de acabado superficial en obra de piso interior de mármol.
Abrillantado mecánico en obra de piso interior de mármol, con muelas de 400 o superior, previa aplicación de líquido cristalizador.
Incluye: Abrillantado. Repaso de los rincones de difícil acceso.
Criterio de cuantificación de proyecto: Superficie medida según documentación gráfica de Proyecto.
Criterio de cuantificación de obra: Se medirá la superficie realmente ejecutada según especificaciones de Proyecto.

| Código | Ud | Descripción | Rendimiento | Precio | Importe |
|---|---|---|---|---|---|
| mt18tsm110a | l | Líquido cristalizador, de color blanco, con pH de 2,5, para tratamiento superficial de cristalizado y abrillantado, en pisos de piedra natural o de terrazo. (material) | 0.125 | 378.01 | 47.251 |
| mq08war155 | h | Abrillantadora para el cristalizado o el abrillantado de pisos de piedra natural o de terrazo, con plato de lana de acero o esponja sintética. (maquinaria) | 0.174 | 37.28 | 6.487 |
| mo037 | h | Oficial pulidor de pavimentos. (mano de obra) | 0.225 | 121.97 | 27.443 |
| % | % | Herramienta menor | 2 % | 81.181 | 1.624 |
|  |  | Costes directos |  |  | 82.805 |
