# Zoclo de PVC

- Propiedad del archivo: CYPE Ingenieros S.A.
- Formato: FIEBDC-3/2016
- Programa: Generador de precios de la construcción. CYPE Ingenieros, S.A.
- Fecha: 02/11/2025
- Ámbito geográfico: México
- Divisa: MXN
- Costes indirectos: 3 %
- Gastos generales: 13 %
- Beneficio industrial: 6 %
- IVA: 16 %

## R Revestimientos y lambrines

### RS Pisos

#### RSS De caucho, de linóleo y vinílicos

**RSS100** m Zoclo de PVC.
Zoclo flexible de PVC, de 60x20 mm, color a elegir. Colocación en obra: con adhesivo.
Incluye: Limpieza y preparación de la superficie soporte. Replanteo. Corte, colocación y fijación del zoclo.
Criterio de cuantificación de proyecto: Longitud medida según documentación gráfica de Proyecto, sin incluir huecos de puertas. No se ha incrementado la cuantificación por roturas y recortes, ya que en la descomposición se ha considerado un 5% más de piezas.
Criterio de cuantificación de obra: Se medirá la longitud realmente ejecutada según especificaciones de Proyecto.

| Código | Ud | Descripción | Rendimiento | Precio | Importe |
|---|---|---|---|---|---|
| mt18dww020a | l | Adhesivo de cloropreno, de base solvente monocomponente. (material) | 0.06 | 122.58 | 7.355 |
| mt18rpv010b | m | Zoclo flexible de PVC, de 60x20 mm, color a elegir, suministrado en rollos de 50 m de longitud. (material) | 1.05 | 66.8 | 70.140 |
| mo026 | h | Oficial instalador de acabados flexibles. (mano de obra) | 0.112 | 127.32 | 14.260 |
| % | % | Herramienta menor | 2 % | 91.755 | 1.835 |
|  |  | Costes directos |  |  | 93.590 |

Residuos:
- colocación: mt18rpv010b Zoclo flexible de PVC, de 60x20 mm, color a elegir, suministrado en rollos de 50 m de longitud; factor de residuo 0.08

## Recursos

**mt18rpv010b** m Zoclo flexible de PVC, de 60x20 mm, color a elegir, suministrado en rollos de 50 m de longitud
Datos técnicos: Coste energético 131.248 MJ; Emisión de CO2 2.488 kg; Código LER 17 02 03; Masa del elemento 1.67 kg; Volumen 0.002783 m3
Residuos:
- embalaje: re150101 Envases de papel y cartón. (componente de residuo); rendimiento 0.018 kg; Código LER 15 01 01; Masa del elemento 1 kg; Volumen 0.001333 m3
- embalaje: re170201 Madera. (componente de residuo); rendimiento 0.052 kg; Código LER 17 02 01; Masa del elemento 1 kg; Volumen 0.000909 m3
- embalaje: re170203 Plástico. (componente de residuo); rendimiento 0.003 kg; Código LER 17 02 03; Masa del elemento 1 kg; Volumen 0.001667 m3
