# Zoclo de PVC

- Propiedad del archivo: CYPE Ingenieros S.A.
- Formato: FIEBDC-3/2016
- Programa: Generador de precios de la construcción. CYPE Ingenieros, S.A.
- Fecha: 02/11/2025
- Ámbito geográfico: México
- Divisa: MXN
- Costes indirectos: 3 %
- Gastos generales: 13 %
- Beneficio industrial: 6 %
- IVA: 16 %

## R Revestimientos y lambrines

### RS Pisos

#### RSS De caucho, de linóleo y vinílicos

**RSS100** m Zoclo de PVC.
Zoclo soldable de PVC, de 105x40 mm y 2 mm de espesor, color a elegir. Colocación en obra: con adhesivo y soldado a tope por termofusión al piso.
Incluye: Limpieza y preparación de la superficie soporte. Replanteo. Corte, colocación, soldado y fijación del zoclo.
Criterio de cuantificación de proyecto: Longitud medida según documentación gráfica de Proyecto, sin incluir huecos de puertas. No se ha incrementado la cuantificación por roturas y recortes, ya que en la descomposición se ha considerado un 5% más de piezas.
Criterio de cuantificación de obra: Se medirá la longitud realmente ejecutada según especificaciones de Proyecto.

| Código | Ud | Descripción | Rendimiento | Precio | Importe |
|---|---|---|---|---|---|
| mt18dww020a | l | Adhesivo de cloropreno, de base solvente monocomponente. (material) | 0.105 | 122.58 | 12.871 |
| mt18rpv030a | m | Zoclo soldable de PVC, de 105x40 mm y 2 mm de espesor, color a elegir, suministrado en rollos de 25 m de longitud. (material) | 1.05 | 154.95 | 162.698 |
| mo026 | h | Oficial instalador de acabados flexibles. (mano de obra) | 0.15 | 127.32 | 19.098 |
| % | % | Herramienta menor | 2 % | 194.667 | 3.893 |
|  |  | Costes directos |  |  | 198.560 |

Residuos:
- colocación: mt18rpv030a Zoclo soldable de PVC, de 105x40 mm y 2 mm de espesor, color a elegir, suministrado en rollos de 25 m de longitud; factor de residuo 0.07629

## Recursos

**mt18rpv030a** m Zoclo soldable de PVC, de 105x40 mm y 2 mm de espesor, color a elegir, suministrado en rollos de 25 m de longitud
Datos técnicos: Coste energético 37.063 MJ; Emisión de CO2 0.545 kg; Código LER 17 02 03; Masa del elemento 0.4 kg; Volumen 0.000667 m3
Residuos:
- embalaje: re150101 Envases de papel y cartón. (componente de residuo); rendimiento 0.018 kg; Código LER 15 01 01; Masa del elemento 1 kg; Volumen 0.001333 m3
- embalaje: re170201 Madera. (componente de residuo); rendimiento 0.052 kg; Código LER 17 02 01; Masa del elemento 1 kg; Volumen 0.000909 m3
- embalaje: re170203 Plástico. (componente de residuo); rendimiento 0.003 kg; Código LER 17 02 03; Masa del elemento 1 kg; Volumen 0.001667 m3
