# Piso vinílico heterogéneo, acústico, en lamas

- Propiedad del archivo: CYPE Ingenieros S.A.
- Formato: FIEBDC-3/2016
- Programa: Generador de precios de la construcción. CYPE Ingenieros, S.A.
- Fecha: 02/11/2025
- Ámbito geográfico: México
- Divisa: MXN
- Costes indirectos: 3 %
- Gastos generales: 13 %
- Beneficio industrial: 6 %
- IVA: 16 %

## R Revestimientos y lambrines

### RS Pisos

#### RSS De caucho, de linóleo y vinílicos

**RSS044** m² Piso vinílico heterogéneo, acústico, en lamas.
Piso vinílico heterogéneo, acústico, de 2,6 mm de espesor, color a elegir, suministrado en lamas de 100x500 mm; peso total: 2350 g/m²; clasificación al uso, según ISO 10874: clase 23 para uso doméstico; clase 33 para uso comercial; clase 42 para uso industrial; con resistencia al deslizamiento media; reducción del ruido de impactos 15 dB, según ISO 10140; Euroclase Bfl-s1 de reacción al fuego. Colocación en obra: con adhesivo, sobre capa fina de nivelación.
Criterio de valoración económica: El precio no incluye la capa fina de nivelación.
Incluye: Replanteo y recorte del piso. Aplicación del adhesivo. Instalación del piso. Soldado de unión y juntas entre losetas. Resolución de encuentros y puntos singulares. Eliminación y limpieza del material sobrante. Limpieza final del piso.
Criterio de cuantificación de proyecto: Superficie útil, medida según documentación gráfica de Proyecto, deduciendo los huecos de superficie mayor de 1 m².
Criterio de cuantificación de obra: Se medirá la superficie realmente ejecutada según especificaciones de Proyecto, deduciendo los huecos de superficie mayor de 1 m².

| Código | Ud | Descripción | Rendimiento | Precio | Importe |
|---|---|---|---|---|---|
| mt18adq020a | kg | Adhesivo a base de copolímeros acrílicos modificados en dispersión acuosa, sin disolventes, color beige, para aplicar en interiores, para el aplicación de adhesivo a pavimentos de PVC, linóleo y alfombra. (material) | 0.375 | 75.96 | 28.485 |
| mt18ale050i | m² | Lama heterogénea de PVC, de 2,6 mm de espesor, color a elegir; de 100x500 mm; peso total: 2350 g/m²; clasificación al uso, según ISO 10874: clase 23 para uso doméstico; clase 33 para uso comercial; clase 42 para uso industrial; con resistencia al deslizamiento media; reducción del ruido de impactos 15 dB, según ISO 10140; Euroclase Bfl-s1 de reacción al fuego. (material) | 1.05 | 425.7 | 446.985 |
| mo026 | h | Oficial instalador de acabados flexibles. (mano de obra) | 0.72 | 127.32 | 91.670 |
| mo064 | h | Ayudante instalador de acabados flexibles. (mano de obra) | 0.36 | 77.51 | 27.904 |
| % | % | Herramienta menor | 2 % | 595.044 | 11.901 |
|  |  | Costes directos |  |  | 606.945 |

Residuos:
- colocación: mt18ale050i; factor de residuo 0.0437902

## Recursos

**mt18ale050i** m² Lama heterogénea de PVC
Datos técnicos: Coste energético 195.824 MJ; Emisión de CO2 6.913 kg; Código LER 17 02 03; Masa del elemento 2.35 kg; Volumen 0.003917 m3
Residuos:
- embalaje: re170203 Plástico. (componente de residuo); rendimiento 0.035 kg; Código LER 17 02 03; Masa del elemento 1 kg; Volumen 0.001667 m3
