# Falsa viga continua de placas de escayola

- Propiedad del archivo: CYPE Ingenieros S.A.
- Formato: FIEBDC-3/2016
- Programa: Generador de precios de la construcción. CYPE Ingenieros, S.A.
- Fecha: 24/05/2024
- Ámbito geográfico: México
- Divisa: MXN
- Costes indirectos: 3 %
- Gastos generales: 13 %
- Beneficio industrial: 6 %
- IVA: 16 %

## R Revestimientos y lambrines

### RT Falsos plafones en interiores

#### RTA Continuos, de placas de escayola

**RTA021** m Falsa viga continua de placas de escayola.
Formación de falsa viga continua de 20x20 cm de sección, con dos caras de placas de escayola con nervaduras y acabado liso, sujetas mediante estopada colgante. Incluso alambre de atar de acero galvanizado para fijaciones.
Incluye: Replanteo y trazo en los paramentos. Presentación y corte de las piezas. Humectación de la base de fijación. Extendido de la pasta de agarre. Colocación y emboquillado de las piezas. Repasos de encuentros entre piezas, esquinas y rincones.
Criterio de cuantificación de proyecto: Longitud medida según documentación gráfica de Proyecto.
Criterio de cuantificación de obra: Se medirá la longitud realmente ejecutada según especificaciones de Proyecto.

| Código | Ud | Descripción | Rendimiento | Precio | Importe |
|---|---|---|---|---|---|
| mt12fpe010b | m² | Placa de escayola con nervaduras, de 100x60 cm y de 8 mm de espesor (20 mm de espesor total, incluyendo las nervaduras), con canto recto y acabado liso, sin revestir, para falsos plafones. (material) | 0.42 | 58.22 | 24.452 |
| mt12fac010 | kg | Fibras vegetales en rollos. (material) | 0.088 | 25.27 | 2.224 |
| mt09pes010 | m³ | Pasta de escayola. (material) | 0.002 | 2544.69 | 5.089 |
| mo035 | h | Oficial escayolista. (mano de obra) | 0.482 | 119.98 | 57.830 |
| mo117 | h | Peón escayolista. (mano de obra) | 0.482 | 70.3 | 33.885 |
| % | % | Herramienta menor | 2 % | 123.480 | 2.470 |
|  |  | Costes directos |  |  | 125.950 |

Residuos:
- colocación: mt12fpe010b; factor de residuo 0.021
- colocación: mt12fac010 Fibras vegetales en rollos; factor de residuo 0.0175
- colocación: mt09pes010 Pasta de escayola; factor de residuo 0.0053

## Recursos

**mt12fpe010b** m² Placa de escayola con nervaduras
Datos técnicos: Coste energético 22.696 MJ; Emisión de CO2 1.009 kg; Código LER 17 08 02; Masa del elemento 6.6 kg; Volumen 0.0066 m3
Residuos:
- embalaje: re170203 Plástico. (componente de residuo); rendimiento 0.004 kg; Código LER 17 02 03; Masa del elemento 1 kg; Volumen 0.001667 m3

**mt12fac010** kg Fibras vegetales en rollos
Datos técnicos: Coste energético 25.100 MJ; Emisión de CO2 -1.720 kg; Código LER 20 02 01; Masa del elemento 1 kg; Volumen 0.000667 m3

**mt09pes010** m³ Pasta de escayola
Datos técnicos: Coste energético 2846.250 MJ; Emisión de CO2 107.250 kg; Código LER 17 08 02; Masa del elemento 825 kg; Volumen 0.825 m3
