# Encuentro de falso plafón continuo de placas de escayola con paramento vertical

- Propiedad del archivo: CYPE Ingenieros S.A.
- Formato: FIEBDC-3/2016
- Programa: Generador de precios de la construcción. CYPE Ingenieros, S.A.
- Fecha: 02/11/2025
- Ámbito geográfico: México
- Divisa: MXN
- Costes indirectos: 3 %
- Gastos generales: 13 %
- Beneficio industrial: 6 %
- IVA: 16 %

## R Revestimientos y lambrines

### RT Falsos plafones en interiores

#### RTA Continuos, de placas de escayola

**RTA022** m Encuentro de falso plafón continuo de placas de escayola con paramento vertical.
Formación de encuentro entre el falso plafón continuo de placas de escayola y el paramento vertical, mediante la fijación al paramento de moldura prefabricada de escayola de 4x4 cm, para apoyo perimetral de las placas; dejando una separación mínima de 5 mm entre las placas y el paramento. Incluso cola para escayola para la fijación de las piezas.
Incluye: Replanteo y trazo en el paramento. Presentación y corte de las piezas. Humectación de la base de fijación. Extendido de la cola. Colocación y emboquillado de las piezas. Repaso de encuentros entre piezas, esquinas y rincones.
Criterio de cuantificación de proyecto: Longitud medida según documentación gráfica de Proyecto.
Criterio de cuantificación de obra: Se medirá la longitud realmente ejecutada según especificaciones de Proyecto.

| Código | Ud | Descripción | Rendimiento | Precio | Importe |
|---|---|---|---|---|---|
| mt09eyc030 | kg | Cola para escayola. (material) | 0.15 | 5.09 | 0.764 |
| mt12rea400ad | m | Moldura de escayola, de 4x4 cm, para solución perimetral de falso plafón. (material) | 1.1 | 27.54 | 30.294 |
| mo035 | h | Oficial escayolista. (mano de obra) | 0.175 | 127.32 | 22.281 |
| mo117 | h | Peón escayolista. (mano de obra) | 0.175 | 74.59 | 13.053 |
| % | % | Herramienta menor | 2 % | 66.392 | 1.328 |
|  |  | Costes directos |  |  | 67.720 |

Residuos:
- colocación: mt12rea400ad Moldura de escayola, de 4x4 cm, para solución perimetral de falso plafón; factor de residuo 0.019116

## Recursos

**mt12rea400ad** m Moldura de escayola, de 4x4 cm, para solución perimetral de falso plafón
Datos técnicos: Coste energético 5.180 MJ; Emisión de CO2 0.230 kg; Código LER 17 08 02; Masa del elemento 1.5 kg; Volumen 0.0015 m3
Residuos:
- embalaje: re170203 Plástico. (componente de residuo); rendimiento 0.001 kg; Código LER 17 02 03; Masa del elemento 1 kg; Volumen 0.001667 m3
