# Guardavivos de PVC

- Propiedad del archivo: CYPE Ingenieros S.A.
- Formato: FIEBDC-3/2016
- Programa: Generador de precios de la construcción. CYPE Ingenieros, S.A.
- Fecha: 07/10/2024
- Ámbito geográfico: México
- Divisa: MXN
- Costes indirectos: 3 %
- Gastos generales: 13 %
- Beneficio industrial: 6 %
- IVA: 16 %

## R Revestimientos y lambrines

### RY Preparaciones, protecciones, reparaciones y refuerzos de revestimientos

#### RYA Protección de aristas

**RYA020** m Guardavivos de PVC.
Guardavivos de PVC, con canto romo de 3 mm de espesor, para la protección de aristas en revestimientos de mortero, aplicados sobre paramentos interiores.
Incluye: Replanteo. Corte de las piezas. Fijación.
Criterio de cuantificación de proyecto: Longitud medida según documentación gráfica de Proyecto.
Criterio de cuantificación de obra: Se medirá la longitud realmente ejecutada según especificaciones de Proyecto.

| Código | Ud | Descripción | Rendimiento | Precio | Importe |
|---|---|---|---|---|---|
| mt28vye050a | m | Guardavivos de PVC, con canto romo de 3 mm de espesor, para la protección de aristas. (material) | 1.02 | 29.66 | 30.253 |
| mo021 | h | Oficial albañil especializado en trabajos de mampostería. (mano de obra) | 0.084 | 121.97 | 10.245 |
| mo114 | h | Peón albañil especializado en trabajos de mampostería. (mano de obra) | 0.042 | 71.46 | 3.001 |
| % | % | Herramienta menor | 2 % | 43.499 | 0.870 |
|  |  | Costes directos |  |  | 44.369 |
