# Sanitario adosado a pared, de porcelana sanitaria

- Propiedad del archivo: CYPE Ingenieros S.A.
- Formato: FIEBDC-3/2016
- Programa: Generador de precios de la construcción. CYPE Ingenieros, S.A.
- Fecha: 24/05/2024
- Ámbito geográfico: México
- Divisa: MXN
- Costes indirectos: 3 %
- Gastos generales: 13 %
- Beneficio industrial: 6 %
- IVA: 16 %

## S Señalización y equipamiento

### SA Muebles sanitarios

#### SAI Sanitarios

**SAI030** Ud Sanitario adosado a pared, de porcelana sanitaria.
Sanitario, de porcelana sanitaria, acabado termoesmaltado, color blanco, de 350x510x425 mm, sin brida ni borde de descarga para facilitar la limpieza, con asiento y tapa de sanitario, de Duroplast, con tratamiento antibacteriano, con juego de conectores para desagüe. Incluso elementos de fijación y silicona para sellado de juntas.
Incluye: Replanteo. Colocación y fijación del aparato. Montaje del desagüe. Conexión a la red de evacuación. Conexión a la red de agua fría. Comprobación de su correcto funcionamiento. Sellado de juntas.
Criterio de cuantificación de proyecto: Número de unidades previstas, según documentación gráfica de Proyecto.
Criterio de cuantificación de obra: Se medirá el número de unidades realmente colocadas según especificaciones de Proyecto.

| Código | Ud | Descripción | Rendimiento | Precio | Importe |
|---|---|---|---|---|---|
| mt30sng120a | Ud | Sanitario, de porcelana sanitaria, acabado termoesmaltado, color blanco, de 350x510x425 mm, sin brida ni borde de descarga para facilitar la limpieza, con elementos de fijación, para adosar a la pared. (material) | 1 | 13666.86 | 13666.860 |
| mt30sng111a | Ud | Asiento y tapa de sanitario, de Duroplast, con tratamiento antibacteriano. (material) | 1 | 3696.23 | 3696.230 |
| mt30www005 | Ud | Cartucho de 300 ml de silicona ácida monocomponente, fungicida, para sellado de juntas en ambientes húmedos. (material) | 0.012 | 222.23 | 2.667 |
| mo008 | h | Oficial plomero. (mano de obra) | 2.144 | 123.28 | 264.312 |
| % | % | Herramienta menor | 2 % | 17630.069 | 352.601 |
|  |  | Costes directos |  |  | 17982.670 |

Residuos:
- colocación: mt30www005 Cartucho de 300 ml de silicona ácida monocomponente, fungicida, para sellado de juntas en ambientes húmedos; factor de residuo 0.06

## Recursos

**mt30sng111a** Ud Asiento y tapa de sanitario, de Duroplast, con tratamiento antibacteriano
Datos técnicos: Coste energético 213.176 MJ; Emisión de CO2 10.646 kg
Residuos:
- embalaje: re150101 Envases de papel y cartón. (componente de residuo); rendimiento 0.075 kg; Código LER 15 01 01; Masa del elemento 1 kg; Volumen 0.001333 m3

**mt30www005** Ud Cartucho de 300 ml de silicona ácida monocomponente, fungicida, para sellado de juntas en ambientes húmedos
Datos técnicos: Coste energético 87.088 MJ; Emisión de CO2 3.667 kg; Código LER 17 09 04; Masa del elemento 0.45 kg; Volumen 0.0003 m3
Residuos:
- embalaje: re170203 Plástico. (componente de residuo); rendimiento 0.1 kg; Código LER 17 02 03; Masa del elemento 1 kg; Volumen 0.001667 m3
