# Lavabo bajo cubierta, de porcelana sanitaria, "ROCA"

- Propiedad del archivo: CYPE Ingenieros S.A.
- Formato: FIEBDC-3/2016
- Programa: Generador de precios de la construcción. CYPE Ingenieros, S.A.
- Fecha: 02/11/2025
- Ámbito geográfico: México
- Divisa: MXN
- Costes indirectos: 3 %
- Gastos generales: 13 %
- Beneficio industrial: 6 %
- IVA: 16 %

## S Señalización y equipamiento

### SA Muebles sanitarios

#### SAL Lavabos

**SAL020** Ud Lavabo bajo cubierta, de porcelana sanitaria, "ROCA".
Lavabo de porcelana sanitaria, bajo cubierta, modelo Berna "ROCA", color Blanco, de 560x420 mm, equipado con grifería monomando de repisa para lavabo, con cartucho cerámico y limitador de caudal a 6 l/min, acabado cromado, modelo Thesis, y desagüe, acabado cromado. Incluso juego de fijación y silicona para sellado de juntas.
Criterio de valoración económica: El precio no incluye la cubierta.
Incluye: Replanteo. Colocación y fijación del aparato. Montaje del desagüe. Conexión a la red de evacuación. Montaje de la grifería. Conexión a las redes de agua fría y caliente. Comprobación de su correcto funcionamiento. Sellado de juntas.
Criterio de cuantificación de proyecto: Número de unidades previstas, según documentación gráfica de Proyecto.
Criterio de cuantificación de obra: Se medirá el número de unidades realmente colocadas según especificaciones de Proyecto.

| Código | Ud | Descripción | Rendimiento | Precio | Importe |
|---|---|---|---|---|---|
| mt30lpr020a | Ud | Lavabo de porcelana sanitaria, bajo cubierta, modelo Berna "ROCA", color Blanco, de 560x420 mm, con juego de fijación. (material) | 1 | 3425.42 | 3425.420 |
| mt31gmo101a | Ud | Grifería monomando de repisa para lavabo, con cartucho cerámico y limitador de caudal a 6 l/min, acabado cromado, modelo Thesis "ROCA", con tragacadenilla y enlaces de alimentación flexibles. (material) | 1 | 7671.96 | 7671.960 |
| mt36www005d | Ud | Acoplamiento a pared acodado con plafón, ABS, serie B, acabado cromado, para evacuación de aguas residuales (a baja y alta temperatura) en el interior de los edificios, enlace mixto de 1 1/4"x40 mm de diámetro, con válvula de desagüe. (material) | 1 | 1044.58 | 1044.580 |
| mt30lla010 | Ud | Llave de regulación de 1/2", para lavabo o bidé, acabado cromado. (material) | 2 | 601.91 | 1203.820 |
| mt30www005 | Ud | Cartucho de 300 ml de silicona ácida monocomponente, fungicida, para sellado de juntas en ambientes húmedos. (material) | 0.012 | 222.16 | 2.666 |
| mo008 | h | Oficial plomero. (mano de obra) | 1.858 | 130.84 | 243.101 |
| % | % | Herramienta menor | 2 % | 13591.547 | 271.831 |
|  |  | Costes directos |  |  | 13863.378 |

Residuos:
- colocación: mt30www005 Cartucho de 300 ml de silicona ácida monocomponente, fungicida, para sellado de juntas en ambientes húmedos; factor de residuo 0.06

## Recursos

**mt30lpr020a** Ud Lavabo de porcelana sanitaria, bajo cubierta, modelo Berna "ROCA", color Blanco, de 560x420 mm, con juego de fijación
Datos técnicos: Coste energético 33.053 MJ; Emisión de CO2 29.641 kg
Residuos:
- embalaje: re150101 Envases de papel y cartón. (componente de residuo); rendimiento 1.296 kg; Código LER 15 01 01; Masa del elemento 1 kg; Volumen 0.001333 m3

**mt31gmo101a** Ud Grifería monomando de repisa para lavabo
Datos técnicos: Coste energético 263.596 MJ; Emisión de CO2 17.773 kg
Residuos:
- embalaje: re150101 Envases de papel y cartón; rendimiento 0.086 kg

**mt30www005** Ud Cartucho de 300 ml de silicona ácida monocomponente, fungicida, para sellado de juntas en ambientes húmedos
Datos técnicos: Coste energético 87.200 MJ; Emisión de CO2 3.664 kg; Código LER 17 09 04; Masa del elemento 0.45 kg; Volumen 0.0003 m3
Residuos:
- embalaje: re170203 Plástico. (componente de residuo); rendimiento 0.1 kg; Código LER 17 02 03; Masa del elemento 1 kg; Volumen 0.001667 m3
