# Lavamanos con pedestal, de porcelana sanitaria

- Propiedad del archivo: CYPE Ingenieros S.A.
- Formato: FIEBDC-3/2016
- Programa: Generador de precios de la construcción. CYPE Ingenieros, S.A.
- Fecha: 07/10/2024
- Ámbito geográfico: México
- Divisa: MXN
- Costes indirectos: 3 %
- Gastos generales: 13 %
- Beneficio industrial: 6 %
- IVA: 16 %

## S Señalización y equipamiento

### SA Muebles sanitarios

#### SAM Lavamanos

**SAM045** Ud Lavamanos con pedestal, de porcelana sanitaria.
Lavamanos mural, de porcelana sanitaria, acabado termoesmaltado, color blanco, de 450x370x170 mm, con un orificio para la grifería y rebosadero, con válvula de desagüe de latón cromado y juego de fijación de 2 piezas, con pedestal de lavabo, de porcelana sanitaria, acabado termoesmaltado, color blanco, y desagüe con céspol botella de ABS, acabado brillante imitación cromo. Incluso juego de fijación y silicona para sellado de juntas.
Criterio de valoración económica: El precio no incluye la grifería.
Incluye: Replanteo. Colocación y fijación del aparato. Montaje del desagüe. Conexión a la red de evacuación. Comprobación de su correcto funcionamiento. Sellado de juntas.
Criterio de cuantificación de proyecto: Número de unidades previstas, según documentación gráfica de Proyecto.
Criterio de cuantificación de obra: Se medirá el número de unidades realmente colocadas según especificaciones de Proyecto.

| Código | Ud | Descripción | Rendimiento | Precio | Importe |
|---|---|---|---|---|---|
| mt30seg010a | Ud | Lavamanos mural, de porcelana sanitaria, acabado termoesmaltado, color blanco, de 450x370x170 mm, con un orificio para la grifería y rebosadero. (material) | 1 | 1542.95 | 1542.950 |
| mt30asg010a | Ud | Válvula de desagüe de latón cromado, de 60 mm de longitud, con tapón de desagüe integrado exterior con botón de accionamiento. (material) | 1 | 1649.26 | 1649.260 |
| mt30asg050a | Ud | Juego de fijación de 2 piezas, para lavamanos. (material) | 1 | 379.27 | 379.270 |
| mt30asg070aa | Ud | Céspol botella de ABS, acabado brillante imitación cromo, con salida de 32 mm de diámetro exterior, para lavabo, con embellecedor. (material) | 1 | 1399.28 | 1399.280 |
| mt30seg022a | Ud | Pedestal de lavabo, de porcelana sanitaria, acabado termoesmaltado, color blanco, de 190x170x700 mm. (material) | 1 | 1738.34 | 1738.340 |
| mt30www005 | Ud | Cartucho de 300 ml de silicona ácida monocomponente, fungicida, para sellado de juntas en ambientes húmedos. (material) | 0.012 | 222.16 | 2.666 |
| mo008 | h | Oficial plomero. (mano de obra) | 2.144 | 125.33 | 268.708 |
| % | % | Herramienta menor | 2 % | 6980.474 | 139.609 |
|  |  | Costes directos |  |  | 7120.083 |

Residuos:
- colocación: mt30asg070aa; factor de residuo 0.0219444
- colocación: mt30www005 Cartucho de 300 ml de silicona ácida monocomponente, fungicida, para sellado de juntas en ambientes húmedos; factor de residuo 0.06

## Recursos

**mt30asg010a** Ud Válvula de desagüe de latón cromado
Datos técnicos: Coste energético 96.674 MJ; Emisión de CO2 6.551 kg
Residuos:
- embalaje: re150101 Envases de papel y cartón. (componente de residuo); rendimiento 0.072 kg; Código LER 15 01 01; Masa del elemento 1 kg; Volumen 0.001333 m3

**mt30asg050a** Ud Juego de fijación de 2 piezas, para lavamanos
Datos técnicos: Coste energético 1.579 MJ; Emisión de CO2 1.304 kg
Residuos:
- embalaje: re150101 Envases de papel y cartón; rendimiento 1.463 kg

**mt30asg070aa** Ud Céspol botella de ABS
Datos técnicos: Coste energético 20.947 MJ; Emisión de CO2 1.072 kg; Código LER 17 02 03; Masa del elemento 0.216 kg; Volumen 0.00036 m3
Residuos:
- embalaje: re150101 Envases de papel y cartón; rendimiento 0.039 kg

**mt30www005** Ud Cartucho de 300 ml de silicona ácida monocomponente, fungicida, para sellado de juntas en ambientes húmedos
Datos técnicos: Coste energético 87.088 MJ; Emisión de CO2 3.667 kg; Código LER 17 09 04; Masa del elemento 0.45 kg; Volumen 0.0003 m3
Residuos:
- embalaje: re170203 Plástico. (componente de residuo); rendimiento 0.1 kg; Código LER 17 02 03; Masa del elemento 1 kg; Volumen 0.001667 m3
