# Mobiliario completo en cocina con frente lacado

- Propiedad del archivo: CYPE Ingenieros S.A.
- Formato: FIEBDC-3/2016
- Programa: Generador de precios de la construcción. CYPE Ingenieros, S.A.
- Fecha: 24/05/2024
- Ámbito geográfico: México
- Divisa: MXN
- Costes indirectos: 3 %
- Gastos generales: 13 %
- Beneficio industrial: 6 %
- IVA: 16 %

## S Señalización y equipamiento

### SC Cocinas/galerías

#### SCM Muebles

**SCM022** Ud Mobiliario completo en cocina con frente lacado.
Mobiliario completo en cocina compuesto por 3,5 m de muebles bajos con zócalo inferior y 3,5 m de muebles altos, realizado con frentes de cocina revestidos en sus caras y cantos con varias capas de laca de poliuretano de color amarillo, con acabado brillo y núcleo de tablero de fibras fabricado por proceso seco tipo MDF, para uso en ambiente seco, de 19 mm de espesor; montados sobre los cuerpos de los muebles constituidos por núcleo de tablero de partículas de interior, para uso en ambiente seco, de 16 mm de espesor, chapa trasera de 6 mm de espesor, con recubrimiento melamínico acabado brillo con papel decorativo de color beige, impregnado con resina melamínica y cantos termoplásticos de ABS. Incluso montaje de cajones y baldas del mismo material que el cuerpo, bisagras, patas regulables para muebles bajos guías de cajones y otros herrajes de calidad básica, instalados en los cuerpos de los muebles y jaladeras, perillas, sistemas de apertura automática, y otros herrajes de la serie básica, fijados en los frentes de cocina.
Criterio de valoración económica: El precio no incluye la cubierta, los electrodomésticos ni la tarja de cocina.
Incluye: Replanteo de la posición y de los puntos de sujeción. Colocación, fijación y nivelación de los cuerpos de los muebles. Colocación y fijación de bisagras y baldas. Colocación de frentes y cajones. Colocación de los jaladeras en frentes y cajones. Colocación del zócalo. Limpieza y retirada de restos a contenedor.
Criterio de cuantificación de proyecto: Número de unidades previstas, según documentación gráfica de Proyecto. No se han duplicado esquinas en la cuantificación de la longitud de los frentes de muebles altos y bajos.
Criterio de cuantificación de obra: Se medirá el número de unidades realmente ejecutadas según especificaciones de Proyecto.

| Código | Ud | Descripción | Rendimiento | Precio | Importe |
|---|---|---|---|---|---|
| mt32cue010aga | m | Cuerpo para muebles bajos de cocina de 58 cm de fondo y 70 cm de altura, con núcleo de tablero de partículas de interior, para uso en ambiente seco, de 16 mm de espesor, chapa trasera de 6 mm de espesor, con recubrimiento melamínico acabado brillo con papel decorativo de color beige, impregnado con resina melamínica y cantos termoplásticos de ABS. Incluso cajones y baldas del mismo material que el cuerpo, bisagras, patas regulables para muebles bajos guías de cajones y otros herrajes de calidad básica. (material) | 3.5 | 1538.38 | 5384.330 |
| mt32cue020ama | m | Cuerpo para muebles altos de cocina de 33 cm de fondo y 70 cm de altura, con núcleo de tablero de partículas de interior, para uso en ambiente seco, de 16 mm de espesor, chapa trasera de 6 mm de espesor, con recubrimiento melamínico acabado brillo con papel decorativo de color beige, impregnado con resina melamínica y cantos termoplásticos de ABS. Incluso baldas del mismo material que el cuerpo, bisagras, herrajes de cuelgue y otros herrajes de calidad básica. (material) | 3.5 | 1557.73 | 5452.055 |
| mt32mul120aa | m | Frente lacado para muebles bajos de cocina, compuesto por un núcleo de tablero de fibras fabricado por proceso seco tipo MDF, para uso en ambiente seco, de 19 mm de espesor, revestido en sus caras y cantos con varias capas de laca de poliuretano de color amarillo, con acabado brillo. Incluso jaladeras, perillas, sistemas de apertura automática, y otros herrajes de la serie básica. (material) | 3.5 | 8030.6 | 28107.100 |
| mt32mul110aa | m | Frente lacado para muebles altos de cocina, compuesto por un núcleo de tablero de fibras fabricado por proceso seco tipo MDF, para uso en ambiente seco, de 19 mm de espesor, revestido en sus caras y cantos con varias capas de laca de poliuretano de color amarillo, con acabado brillo. Incluso jaladeras, perillas, sistemas de apertura automática, y otros herrajes de la serie básica. (material) | 3.5 | 6692.17 | 23422.595 |
| mt32mul121aa | m | Zócalo lacado para muebles bajos de cocina, compuesto por un núcleo de tablero de fibras fabricado por proceso seco tipo MDF, para uso en ambiente seco, de 19 mm de espesor, revestido en sus caras y cantos con varias capas de laca de poliuretano de color amarillo, con acabado brillo. Incluso remates. (material) | 3.5 | 1873.8 | 6558.300 |
| mo017 | h | Oficial carpintero. (mano de obra) | 8.654 | 121.71 | 1053.278 |
| mo058 | h | Ayudante carpintero. (mano de obra) | 8.654 | 73.5 | 636.069 |
| % | % | Herramienta menor | 2 % | 70613.727 | 1412.275 |
|  |  | Costes directos |  |  | 72026.002 |

## Recursos

**mt32cue010aga** m Cuerpo para muebles bajos de cocina de 58 cm de fondo y 70 cm de altura
Datos técnicos: Coste energético 1093.374 MJ; Emisión de CO2 20.356 kg
Residuos:
- embalaje: re150101 Envases de papel y cartón. (componente de residuo); rendimiento 1.247 kg; Código LER 15 01 01; Masa del elemento 1 kg; Volumen 0.001333 m3
- embalaje: re170604 Materiales de aislamiento distintos de los especificados en los códigos 17 06 01 y 17 06 03. (componente de residuo); rendimiento 0.027 kg; Código LER 17 06 04; Masa del elemento 1 kg; Volumen 0.001667 m3

**mt32cue020ama** m Cuerpo para muebles altos de cocina de 33 cm de fondo y 70 cm de altura
Datos técnicos: Coste energético 752.356 MJ; Emisión de CO2 14.346 kg
Residuos:
- embalaje: re150101 Envases de papel y cartón; rendimiento 1.248 kg
- embalaje: re170604 Materiales de aislamiento distintos de los especificados en los códigos 17 06 01 y 17 06 03; rendimiento 0.027 kg

**mt32mul120aa** m Frente lacado para muebles bajos de cocina
Datos técnicos: Coste energético 379.296 MJ; Emisión de CO2 7.940 kg
Residuos:
- embalaje: re150101 Envases de papel y cartón; rendimiento 1.44 kg
- embalaje: re170604 Materiales de aislamiento distintos de los especificados en los códigos 17 06 01 y 17 06 03; rendimiento 0.032 kg

**mt32mul110aa** m Frente lacado para muebles altos de cocina
Datos técnicos: Coste energético 379.296 MJ; Emisión de CO2 7.940 kg
Residuos:
- embalaje: re150101 Envases de papel y cartón; rendimiento 1.44 kg
- embalaje: re170604 Materiales de aislamiento distintos de los especificados en los códigos 17 06 01 y 17 06 03; rendimiento 0.032 kg

**mt32mul121aa** m Zócalo lacado para muebles bajos de cocina
Datos técnicos: Coste energético 82.957 MJ; Emisión de CO2 2.560 kg
Residuos:
- embalaje: re150101 Envases de papel y cartón; rendimiento 1.261 kg
- embalaje: re170604 Materiales de aislamiento distintos de los especificados en los códigos 17 06 01 y 17 06 03; rendimiento 0.028 kg
