# Columna de regadera con salida de tina con termostato

- Propiedad del archivo: CYPE Ingenieros S.A.
- Formato: FIEBDC-3/2016
- Programa: Generador de precios de la construcción. CYPE Ingenieros, S.A.
- Fecha: 24/05/2024
- Ámbito geográfico: México
- Divisa: MXN
- Costes indirectos: 3 %
- Gastos generales: 13 %
- Beneficio industrial: 6 %
- IVA: 16 %

## S Señalización y equipamiento

### SG Griferías

#### SGB Para tinas

**SGB120** Ud Columna de regadera con salida de tina con termostato.
Columna de regadera con salida de tina, acabado cromado, compuesta por termostato con reductor de caudal, regadera mural con tres tipos de chorro (Rain, SmartRain y Jet), rótula para ángulos de hasta 15° con el plano horizontal y brazo de regadera orientable 45°, de 450 mm de longitud, con tubo para conducción del agua protegido internamente para mayor durabilidad y soporte, regadera de teléfono, con cabezal de color blanco con tres tipos de chorro (Rain, SmartRain y Massage), elemento deslizante para ajuste en altura y flexo de 1,75 m de longitud, aislamiento térmico, sistema de ahorro de agua, limitador de temperatura con tope de seguridad a 38°C, sistema antical, limitador de caudal, inversor y aireador. Incluso elementos de conexión.
Incluye: Colocación. Conexionado y comprobación de su correcto funcionamiento.
Criterio de cuantificación de proyecto: Número de unidades previstas, según documentación gráfica de Proyecto.
Criterio de cuantificación de obra: Se medirá el número de unidades realmente colocadas según especificaciones de Proyecto.

| Código | Ud | Descripción | Rendimiento | Precio | Importe |
|---|---|---|---|---|---|
| mt31gro130a | Ud | Columna de regadera con salida de tina, acabado cromado, compuesta por termostato con reductor de caudal, regadera mural con tres tipos de chorro (Rain, SmartRain y Jet), rótula para ángulos de hasta 15° con el plano horizontal y brazo de regadera orientable 45°, de 450 mm de longitud, con tubo para conducción del agua protegido internamente para mayor durabilidad y soporte, regadera de teléfono, con cabezal de color blanco con tres tipos de chorro (Rain, SmartRain y Massage), elemento deslizante para ajuste en altura y flexo de 1,75 m de longitud, aislamiento térmico, sistema de ahorro de agua, limitador de temperatura con tope de seguridad a 38°C, sistema antical, limitador de caudal, inversor y aireador, incluso elementos de conexión. (material) | 1 | 26027.4 | 26027.400 |
| mt37www010 | Ud | Material auxiliar para instalaciones hidrosanitarias. (material) | 1 | 26.32 | 26.320 |
| mo008 | h | Oficial plomero. (mano de obra) | 0.214 | 123.28 | 26.382 |
| % | % | Herramienta menor | 2 % | 26080.102 | 521.602 |
|  |  | Costes directos |  |  | 26601.704 |
