# Grifería monomando para regadera

- Propiedad del archivo: CYPE Ingenieros S.A.
- Formato: FIEBDC-3/2016
- Programa: Generador de precios de la construcción. CYPE Ingenieros, S.A.
- Fecha: 24/05/2024
- Ámbito geográfico: México
- Divisa: MXN
- Costes indirectos: 3 %
- Gastos generales: 13 %
- Beneficio industrial: 6 %
- IVA: 16 %

## S Señalización y equipamiento

### SG Griferías

#### SGD Para regaderas

**SGD020** Ud Grifería monomando para regadera.
Grifería monomando formada por grifo mezclador monomando mural para regadera, gama alta, de latón, acabado cromado, con cartucho cerámico, aireador, inversor. Incluso elementos de conexión, válvula de retención y dos llaves de paso.
Criterio de valoración económica: El precio no incluye el equipo de regadera.
Incluye: Colocación. Conexionado y comprobación de su correcto funcionamiento.
Criterio de cuantificación de proyecto: Número de unidades previstas, según documentación gráfica de Proyecto.
Criterio de cuantificación de obra: Se medirá el número de unidades realmente colocadas según especificaciones de Proyecto.

| Código | Ud | Descripción | Rendimiento | Precio | Importe |
|---|---|---|---|---|---|
| mt31gma040ig | Ud | Grifo mezclador monomando mural para regadera, gama alta, de latón, acabado cromado, con cartucho cerámico, aireador, inversor, incluso elementos de conexión, válvula de retención y dos llaves de paso. (material) | 1 | 4140.58 | 4140.580 |
| mt37www010 | Ud | Material auxiliar para instalaciones hidrosanitarias. (material) | 1 | 26.32 | 26.320 |
| mo008 | h | Oficial plomero. (mano de obra) | 0.715 | 123.28 | 88.145 |
| % | % | Herramienta menor | 2 % | 4255.045 | 85.101 |
|  |  | Costes directos |  |  | 4340.146 |
