# Grifería electrónica para regadera, "PRESTO IBÉRICA"

- Propiedad del archivo: CYPE Ingenieros S.A.
- Formato: FIEBDC-3/2016
- Programa: Generador de precios de la construcción. CYPE Ingenieros, S.A.
- Fecha: 24/05/2024
- Ámbito geográfico: México
- Divisa: MXN
- Costes indirectos: 3 %
- Gastos generales: 13 %
- Beneficio industrial: 6 %
- IVA: 16 %

## S Señalización y equipamiento

### SG Griferías

#### SGD Para regaderas

**SGD030** Ud Grifería electrónica para regadera, "PRESTO IBÉRICA".
Grifería electrónica Tecnología Sensia "PRESTO IBÉRICA" formada por grifo electrónico con accionamiento de la descarga por infrarrojos, para regadera, serie Sensia, modelo Rada Sense 85545 "PRESTO IBÉRICA", con led indicador de la temperatura seleccionada, fijación rápida, rociador de la regadera (no incluido en este precio). Incluso elementos de conexión y dos llaves de paso.
Incluye: Colocación. Conexionado y comprobación de su correcto funcionamiento.
Criterio de cuantificación de proyecto: Número de unidades previstas, según documentación gráfica de Proyecto.
Criterio de cuantificación de obra: Se medirá el número de unidades realmente colocadas según especificaciones de Proyecto.

| Código | Ud | Descripción | Rendimiento | Precio | Importe |
|---|---|---|---|---|---|
| mt31gsp010a | Ud | Grifo electrónico con accionamiento de la descarga por infrarrojos, para regadera, serie Sensia, modelo Rada Sense 85545 "PRESTO IBÉRICA", con led indicador de la temperatura seleccionada, fijación rápida, rociador de la regadera (no incluido en este precio); incluso elementos de conexión y dos llaves de paso. (material) | 1 | 32517.09 | 32517.090 |
| mt37www010 | Ud | Material auxiliar para instalaciones hidrosanitarias. (material) | 1 | 26.32 | 26.320 |
| mo008 | h | Oficial plomero. (mano de obra) | 0.715 | 123.28 | 88.145 |
| % | % | Herramienta menor | 2 % | 32631.555 | 652.631 |
|  |  | Costes directos |  |  | 33284.186 |
