# Dispensador de aromas

- Propiedad del archivo: CYPE Ingenieros S.A.
- Formato: FIEBDC-3/2016
- Programa: Generador de precios de la construcción. CYPE Ingenieros, S.A.
- Fecha: 07/10/2024
- Ámbito geográfico: México
- Divisa: MXN
- Costes indirectos: 3 %
- Gastos generales: 13 %
- Beneficio industrial: 6 %
- IVA: 16 %

## S Señalización y equipamiento

### SM Baños

#### SMF Dispensadores ambientales

**SMF010** Ud Dispensador de aromas.
Dispensador ambiental electrónico, con pulsador on/off, led indicador de carga de aerosol, led indicador de batería y sensor de luz, de polipropileno blanco y azul, de 240x86x85 mm. Totalmente montado.
Incluye: Replanteo y trazo en el paramento de la situación del accesorio. Colocación y fijación de los accesorios de soporte.
Criterio de cuantificación de proyecto: Número de unidades previstas, según documentación gráfica de Proyecto.
Criterio de cuantificación de obra: Se medirá el número de unidades realmente colocadas según especificaciones de Proyecto.

| Código | Ud | Descripción | Rendimiento | Precio | Importe |
|---|---|---|---|---|---|
| mt31abn070a | Ud | Dispensador ambiental electrónico, con pulsador on/off, led indicador de carga de aerosol, led indicador de batería y sensor de luz, de polipropileno blanco y azul, de 240x86x85 mm. (material) | 1 | 1200.74 | 1200.740 |
| mo107 | h | Ayudante plomero. (mano de obra) | 0.214 | 74.12 | 15.862 |
| % | % | Herramienta menor | 2 % | 1216.602 | 24.332 |
|  |  | Costes directos |  |  | 1240.934 |

## Recursos

**mt31abn070a** Ud Dispensador ambiental electrónico
Datos técnicos: Coste energético 43.716 MJ; Emisión de CO2 1.429 kg
Residuos:
- embalaje: re150101 Envases de papel y cartón. (componente de residuo); rendimiento 0.072 kg; Código LER 15 01 01; Masa del elemento 1 kg; Volumen 0.001333 m3
