# Lavaojos de emergencia

- Propiedad del archivo: CYPE Ingenieros S.A.
- Formato: FIEBDC-3/2016
- Programa: Generador de precios de la construcción. CYPE Ingenieros, S.A.
- Fecha: 24/05/2024
- Ámbito geográfico: México
- Divisa: MXN
- Costes indirectos: 3 %
- Gastos generales: 13 %
- Beneficio industrial: 6 %
- IVA: 16 %

## S Señalización y equipamiento

### SM Baños

#### SMJ Lavaojos y regaderas de emergencia

**SMJ010** Ud Lavaojos de emergencia.
Lavaojos de emergencia, mural, con estructura de tubo de acero galvanizado pintado con epoxi y recogedor de polipropileno, con válvula de paso de accionamiento por palanca lateral, pletina de anclaje mural, capuchones guardapolvo, conexiones de latón de 1/2" de diámetro para el suministro y 1 1/4" de diámetro para la evacuación, presión mínima de suministro 1,5 bar, presión máxima 5 bar, caudal de agua 14 litros/minuto, con llave de corte y céspol curvo. Incluso conexión a la red de agua fría y a la red de evacuación existentes y fijación al soporte. Totalmente instalado, conexionado, probado y en funcionamiento.
Incluye: Replanteo y trazo en el paramento soporte de la situación del aparato. Colocación, nivelación y fijación de los elementos de soporte. Nivelación, aplomado y colocación del aparato. Conexión a la red de agua fría y a la red de evacuación.
Criterio de cuantificación de proyecto: Número de unidades previstas, según documentación gráfica de Proyecto.
Criterio de cuantificación de obra: Se medirá el número de unidades realmente colocadas según especificaciones de Proyecto.

| Código | Ud | Descripción | Rendimiento | Precio | Importe |
|---|---|---|---|---|---|
| mt30eme010a | Ud | Lavaojos de emergencia, mural, con estructura de tubo de acero galvanizado pintado con epoxi y recogedor de polipropileno, con válvula de paso de accionamiento por palanca lateral, pletina de anclaje mural, capuchones guardapolvo, conexiones de latón de 1/2" de diámetro para el suministro y 1 1/4" de diámetro para la evacuación, presión mínima de suministro 1,5 bar, presión máxima 5 bar, caudal de agua 14 litros/minuto. (material) | 1 | 10776.07 | 10776.070 |
| mt36www005b | Ud | Acoplamiento a pared acodado con plafón, de PVC, serie B, color blanco, para evacuación de aguas residuales (a baja y alta temperatura) en el interior de los edificios, enlace mixto de 1 1/4"x40 mm de diámetro, con válvula de desagüe. (material) | 1 | 205.85 | 205.850 |
| mt37sve010b | Ud | Válvula de esfera de latón niquelado para roscar de 1/2". (material) | 1 | 92.99 | 92.990 |
| mt30www010 | Ud | Material auxiliar para instalación de mueble sanitario. (material) | 1 | 50.38 | 50.380 |
| mo107 | h | Ayudante plomero. (mano de obra) | 0.143 | 72.91 | 10.426 |
| % | % | Herramienta menor | 2 % | 11135.716 | 222.714 |
|  |  | Costes directos |  |  | 11358.430 |

## Recursos

**mt30eme010a** Ud Lavaojos de emergencia
Datos técnicos: Coste energético 154.145 MJ; Emisión de CO2 10.555 kg
Residuos:
- embalaje: re150101 Envases de papel y cartón. (componente de residuo); rendimiento 1.245 kg; Código LER 15 01 01; Masa del elemento 1 kg; Volumen 0.001333 m3

**mt37sve010b** Ud Válvula de esfera de latón niquelado para roscar de 1/2"
Datos técnicos: Coste energético 509.569 MJ; Emisión de CO2 34.281 kg
Residuos:
- embalaje: re150101 Envases de papel y cartón; rendimiento 0.072 kg
