# Asiento para minusválidos, rehabilitación y tercera edad

- Propiedad del archivo: CYPE Ingenieros S.A.
- Formato: FIEBDC-3/2016
- Programa: Generador de precios de la construcción. CYPE Ingenieros, S.A.
- Fecha: 24/05/2024
- Ámbito geográfico: México
- Divisa: MXN
- Costes indirectos: 3 %
- Gastos generales: 13 %
- Beneficio industrial: 6 %
- IVA: 16 %

## S Señalización y equipamiento

### SP Muebles sanitarios adaptados y ayudas técnicas

#### SPA Asientos, barras de apoyo y pasamanos

**SPA010** Ud Asiento para minusválidos, rehabilitación y tercera edad.
Asiento para minusválidos, rehabilitación y tercera edad, colocado sobre tina, de acero inoxidable AISI 304, de dimensiones totales 684x514 mm. Incluso elementos de fijación.
Incluye: Colocación, nivelación y fijación de los elementos de soporte. Limpieza del elemento.
Criterio de cuantificación de proyecto: Número de unidades previstas, según documentación gráfica de Proyecto.
Criterio de cuantificación de obra: Se medirá el número de unidades realmente colocadas según especificaciones de Proyecto.

| Código | Ud | Descripción | Rendimiento | Precio | Importe |
|---|---|---|---|---|---|
| mt31abp142a | Ud | Asiento para minusválidos, rehabilitación y tercera edad, colocado sobre tina, de acero inoxidable AISI 304, de dimensiones totales 684x514 mm, incluso fijaciones de acero inoxidable. (material) | 1 | 12709.75 | 12709.750 |
| mo107 | h | Ayudante plomero. (mano de obra) | 0.143 | 72.91 | 10.426 |
| % | % | Herramienta menor | 2 % | 12720.176 | 254.404 |
|  |  | Costes directos |  |  | 12974.580 |
